# Martin-Luther Str. 20 - 22, Dresden
Angebotsaufforderung (GAEB DA XML 3.2, DA83)
Projekt: 010502
Währung: EUR
Erstellt mit: GXML Toolbox V3.3 R20230829, iTWO_64 V24.0.454, 13.02.2026

## PROJEKTBESCHREIBUNG
BAUVORHABEN:  Martin-Luther-Str.  20 und 22
  01099 Dresden
  WDVS-Giebel

GEWERK:  Gerüstarbeiten, WDVS, Klempner, Dachdecker

Standort
Der Standort befindet sich im Dresdner Ortsteil Neustadt.

Bestand
Die voneinander duch einen Hof getrennen Wohngebäude sind Altbauen,  welche um  ca.1900 erricht und ca. 1995 teilsaniert wurden.

Angabenzu den Gebäuden

‑Bei dem zu sanierenden Gebäude handelt es sich um einen in Betrieb befindlichenbewohnten Wohnkomplex in Dresden-Neustadt. Das Gebäude befindet sich im räumlichen Geltungsbereich einer Erhaltungssatzung der Landeshauptstadt Dresden.
Das WohngebäudeMartin-Luther-Str. 20  besteht aus einem viergeschossigen Altbau. Die linke Giebelseite des Gebäudes ist freistehend. In ca. 60-75 cm Abstand vom Giebel ist eine Tiefgarageneinfahrt mit einer Gesamtbreite von 3,10 m vorhanden. Mit der Gerüstaufstellung auf der Rampe der Tiefgarageneinfahrt ist die Aufstellbreite auf ein Minimum zu begrenzen.

Die verbleibende lichte Breite der Einfahrt darf 2,50 m nicht unterschreiten und muss während er gesamten Baumaßnahme gewährleistet bleiben.

Bei dem Objekt Nr. 22 handelt es sich um ein Wohngebäude aus einem viergeschossigem Altbau.
Der Fußweg am Giebel ist der zugangsbereich für die sich im Innenhof befindliche Wohnanlage. Dieser Zugang muss jederzeit zugängig/passierbar sein.

Erschließung / Verkehrssituation

 Während der Sanierung und Modernisierung sind die  Gebäude bewohnt.
 Das Gelände (gemeinsamer Innenhof) ist über die Martin-Luther-Straße zu erreichen.
 Es besteht keine Wendemöglichkeiten für große Fahrzeuge.
 Die Lagerung von Material ist eingeschränkt in kleinen  Mengen im Innenhof  möglich.

  Auf der Straße vor dem Objekt besteht keine Parkmöglichkeit.

Termi:  Baubeginn Mitte April 2026
  Bauende  Anfang Juli 2026

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  Giebel Martin-Luther-Str. 22

## A) ALLGEMEINE VORBEMERKUNGEN FÜR LEISTUNGSVERZEICHNISSE
A) ALLGEMEINE VORBEMERKUNGEN FÜR LEISTUNGSVERZEICHNISSE

A1) ALLGEMEINES

Diesem Leistungsverzeichnis liegen die "Zusätzliche Vertragsbedingungen für die Ausführung von Bauleistungen (Z-VOB/B)" der Immeo=Wohnen in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Immeo=Wohnen in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Immeo=Wohnen um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B6) WEITERE HINWEISE UND BESONDERHEITEN

1. Vor Abgabe des Angebotes hat sich der Bieter über  die Objektsituation zu informieren. Spezielle
 Vertragsbedingungen und eventuelle  Arbeitserschwernisse sind vor Vertragsabschluss
 bekannt zu machen.  Die Außenanlagen befinden sich in einem guten  Zustand. Beachten Sie deshalb den  Baumschutz und  die Festlegungen der Bauleitung.
2. Es besteht die Möglichkeit mit unserem Büro die  Gegebenheiten und Technologien abzustimmen.
 Prüfen Sie vor Ort die Aufmaße und Konstruktions  angaben rechtzeitig.
3. Sämtliche Leistungen sind nach den anerkannten  Regeln der Technik, den gültigen DIN-Vorschriften
 für Ausführung und Materialbeschaffenheit, den  Herstellervorschriften und den Forderungen des
 Leistungsverzeichnisses auszuführen.
4. Bemusterungen sind nach Aufforderung durch die  Bauleitung entsprechend der Vorgaben ohne
 besondere Vergütung zu festgelegten Terminen  abzusichern.
5. Die Fassadenflächen sind maßgenau und flächeneben in  der Neigung nach Bestandsvorlage anzulegen. Nehmen  Sie die Höhenpunkte des Bestandes auf und sichern  Sie diese.
6. Beachten Sie dringend die Fabrikatsangabe der  angebotenen Materialien und Baustoffe.
 Alternativangebote können als 2. Angebot abgegeben  werden.
7. Die Werksvorschriften und Verarbeitungsrichtlinien  sind streng zu beachten.
8. In Abstimmung mit der Bauleitung sind Muster konstruktionen zur Festlegung der endgültigen
 Ausführung, ohne besondere Vergütung anzufertigen  und ggf. wieder abzubauen. Durch die Freigabe zur
 Ausführung wird die alleinige Verantwortung und  Gewährleistung des Auftragnehmers nicht  eingeschränkt.

9. Für das Leistungsverzeichnis sind folgende  Forderungen bei der Kalkulation der Einheitspreise
 zu berücksichtigen:
- Baustelleneinrichtung, da keine Aufenthalts- und  Lagerräume bereitgestellt werden
- Einsatz moderner Technik, Großgeräte
- Schutz- und Sicherungsmaßnahmen, inkl. Vorhaltung  und Unterhalten für die Dauer der Putz- und
 Anstricharbeiten einschl. Beseitigung
- Witterungs- und Verschmutzungsschutz  (Planenabdeckung)
- Der Baustelleneinrichtungsplan wird durch den  Bauleiter mit Ihnen abgestimmt.
- Das Überqueren von öffentlichen Wegen mit schwerer  Technik ist ohne ausreichende Schutzmaßnahmen
 (Auslegen von Stahlplatten) verboten.  Beschädigungen gehen zu Lasten des Verursachers.
- Die Aufmaßlisten sind IFF zu übergeben.
- Ausgleich der Flächenunterschiede in erforderlicher  Stärke inkl. der Materialien
- Ausreichende Maßnahmen zum Schutz von Bauteilen, wie  z.B. Fenster und Wechselsprechanlagen, Posteinwurf anlagen usw. sind einzukalkulieren. Dabei sind dieFenster mit lichtdurchlässiger Folie und ohne
  Behinderung der Lüftung mit einem rückstandsfreien Klebeband zu schützen.
- Trennung angrenzender Bauteile u.a. Fensterbank/Putz  mit Kellenschnitt
- Herstellen von Anschlußfugen an angrenzende Bauteile mit dauerelastischem und frostsicherem Fugenmaterial
- Putzen von Leibungen bei Öffnungen unter 2,5 m²  Fläche
- Demontage von befestigten Beschilderungen und  Montage nach Abschluss der Arbeiten
10. Die vorgeschriebene Technologie erfordert die  Einhaltung von vorgeschriebenen Trocknungszeiten
 (Herstellervorschrift). Hierfür wird keine  gesonderte Vergütung vorgesehen. Die Einhaltung
 der Trocknungszeiten ist Voraussetzung für eine  Übernahme der Produkthaftung.
11. Der Auftragnehmer nimmt am wöchentlichen Baurapport teil. Er sichert eine sachverständige, technische
 Bauleitung ab und verpflichtet sich ein  Bautagebuch zu führen. Dieses ist wöchentlich der  Bauleitung vorzulegen.
12. Die Abstimmung mit anderen beteiligten Gewerken ist  unter Einbeziehung der Bauleitung vorzunehmen.
 Behinderungen sind auszuschließen, da keine  zusätzlichen Kosten bzw. Verzögerungen akzeptiert
 werden.
13. Grundlage für die Prüfung der Schlussrechnung ist  die Übergabe der Aufmaßliste. Es ist zu garantieren,
 dass die Meßurkunden gemäß Angebotspositionen leicht  prüfbar erstellt werden.
Aufmaße sind Hausweise einzureichen
14. Verschmutzungen der öffentlichen Straßen und Wege  werden durch den Verursacher und auf dessen
 Kosten beseitigt.
15. Bitte beachten Sie, dass infolge der Gelände situation manuelle Transporte teilweise  unumgänglich sind und kalkulieren Sie diese ein.

## C) BESONDERE TECHNISCHE VORSCHRIEFTEN
Vorbemerkungen

Dieser Leistungsbeschreibung liegen die DIN 18299 Allgemeine Regelungen für Bauarbeiten jeder Art, die Technischen Richtlinien für Maler- und Lackiererarbeiten vom Bundesausschuss Farbe und Sachwertschutz
(BFS-Merkblätter) und die Praxismerkblätter der Hersteller zugrunde.

Für die notwendigen Reinigungs-, Entschichtungs- und Entsorgungsarbeiten wird auf die gültigen Gesetze, örtlichen Verordnungen, Satzungen und Transportbestimmungen verwiesen. Diese sind bei den zuständigen Behörden zu erfragen. Behördliche Forderungen und Auflagen sind, soweit nicht besonders beschrieben, entsprechend zu berücksichtigen.

Sind die Farbtöne in der Leistungsbeschreibung nicht exakt benannt, so gelten folgende Farbtonstufen:
"weiß" bzw. "altweiß" -- Weißtöne, die vom Hersteller als Standardqualität zum Grundpreis geliefert werden
"hell getönt" -- Farbtöne der Abtönstufe 8 und heller
"mittel getönt" -- Farbtöne im Bereich der Abtönstufen 7 bis 4
"satt getönt" -- Farbtöne der Abtönstufe 3 und bunter oder dunkler
Die Eingruppierung in die Abtönstufen ist durch visuellen Abgleich mit der zehnstufigen Farbkarte Scala Voll- und Abtönfarbe vorzunehmen.
"TSR-Formel" -- sind Spezialfarbtöne mit IR-reflektierenden Eigenschaften.
Alle angebotenen Leistungen verstehen sicheinschließlich notwendiger Nebenleistungen wieLieferung, An- und Abtransport sowie fachgerechter Entsorgung.

Bei der Auswahl der Angebote, die für die Ausführung in Betracht kommen, werden nur Bieter berücksichtigt, die für die Erfüllung der vertraglichen Verpflichtungen die notwendige Sicherheit bieten (VOB/A 25.2).
Nach technischer, rechnerischer und wirtschaftlicher Prüfung ist der niedrigste Angebotspreis alleine nicht entscheidend (VOB/A 25.2).

Mitgeltend sind die technischen Bauunterlagen sowie die Verarbeitungsrichtlinien und Technischen Merkblätter des Materialherstellers in der gültigen Form zum Zeitpunkt der Ausführung.

Das herzustellende Beschichtungssystem ist durchgängig mit den, vom SystemHersteller vorgesehenen Systemkomponenten auszuführen.
Ein Austausch von Systemkomponenten gegen Fremdprodukte widerspricht der Allgemeinen Bauaufsichtlichen Zulassung und ist unzulässig.
Zur Gewährleistung der Verträglichkeit der einzelnen Stoffe müssen alle verwendeten Stoffe von einem Hersteller stammen.

Zur einwandfreien, fachgerechten Ausführung sind die vom Systemhersteller angebotenen Werkzeuge und Hilfsmaterialien zu benutzen, sowie die Ausführungs-hinweise der Technischen Merkblätter des Herstellers zu beachten.

Alternativ-Systeme, mit Nachweis der geforderten System- und Systemkomponenten-Eigenschaften, sind als komplettes System zulässig.

angebotenes System:

......................................................................................................................
vom Bieter einzutragen

Der Nachweis der geforderten Eigenschaften muß zusammen mit der Abgabe des Alternativangebotes erbracht werden.
Der Nachweis muß bezüglich der Anwendung (gleiches Anwendungsgebiet) und der Stoffzusammensetzung (Nachweis durch Laboranalyse) geführt werden.

Die Prüfung des Untergrundes hat gemäß VOB, Teil C, DIN 18345 bdquo;Wärmedämmerbundsystemeldquo; im Zuge der Wahrnehmung der Prüfungs- und Hinweispflicht durch den Auftragnehmer zu erfolgen.
Mögliche Bedenken gegen die vorgesehene Art der Ausführung sind nach VOB, Teil B, § 4, Abschnitt 3, dem Auftraggeber unverzüglich schriftlich mitzuteilen.

Vor Durchführung der beschriebenen Arbeiten müssen alle für die fachgerechte Ausführung notwendigen Anschlüsse wie Fenster, Außentüren, Fensterbänke, Rollladenkästen und Rollladenführungen sowie Dacheindeckungen, Dachrinnen, Attikaabdeckungen fertig gestellt sein.

Grundsätzlich sind die Ausführungsanweisungen und/oder die Technischen Merkblätter des Herstellers genauestens zu beachten.

Die Nachbehandlungsfristen mineralischer Instandsetzungsmaterialien sind unbedingt einzuhalten. Bei Überarbeitung sind die angegebenen Trocknungszeiten einzuhalten.

Grundlage für die Ausführung der Arbeiten sind dienachfolgend aufgeführten technischen Regelwerke, DIN-Normen und rechtliche Vorschriften:
- Bürgerliches Gesetzbuch ( BGB )
- Energieeinspargesetz ( EnEG )
- Landesbauordnungen LBO ( Bundesländer )
- ATV DIN 18 345, VOB Teil C - Wärmedämm-Verbundsysteme
- ATV DIN 18 350, Putz- und Stuckarbeiten
- ATV DIN 18 363, Maler- und Lackiererarbeiten
- DIN 55 699, Verarbeitung von WDVS
- DIN EN 13 162, Wärmedämmstoffe für Gebäude-Mineralwolle
- DIN EN 13 163, Wärmedämmstoffe für Gebäude-Polysyrol
- DIN 4102-1, Brandverhalten von Baustoffen und Bauteilen
- DIN 4108, Wärmeschutz im Hochbau
- DIN 4109, Schallschutz im Hochbau
- DIN 18 299, Allgemeine Regelungen für Bauarbeiten jeder Art
- DIN EN 12 811, Arbeits- und Schutzgerüste (DIN 4420)
- DIN 18 451, Gerüstarbeiten
- BFS Merkblatt Nr. 21-Technische Richtlinien für die Planung und Verarbeitung von WDVS

Zusätzliche technische Vertragsbedingungen ( ZTV )
- Allgemeine bauaufsichtliche Zulassung (AbZ)
- Schwepa VWS-Verarbeitungsrichtlinien
- DIN 1055-4, Lastannahmen für Bauwerke, Windlast
- DIN 18 195: Bauwerksabdichtungen
- DIN 18 202: Toleranzen im Hochbau/Bauwerk In die Einheitspreise sind einzukalkulieren:
- Vor- und Nachbehandlungsarbeiten, Witterungsschutzmaßnahmen (gegen Sonne, Wind,
  Regen).
- Notwendige Standzeiten nach Herstellerrichtlinien zwischen den einzelnen Putzlagen.
- Schutzmaßnahmen gegen Verschmutzung von angrenzenden Bepflanzungen und
  Bodenbelägen
- sämtliche Nebenleistungen, die in der VOB Teil C, ATV DIN 18299, Abschnitt 4.1
  und DIN 18350, Abschnitt 4.1 aufgeführt sind, u.a. das Abhängen und Abdecken von  Bauteilen gem.  Punkt 4.1.8 .

Prinzipiell sind nur die Baumaterialien auf das Gerüst zu transportieren, welche täglich verarbeitet werden.

Materialtransporte sind  in die Preise einzukalkulieren.

## 232 WDVS Giebel, Nr. 20 und22
Datum: 13.02.2026

### Bereich 00

### Bereich 01 Gerüst

*Hinweis: Allgemein*
Im LV enthalten ist ein Fassadengerüst je Giebelseite mit gesonderten Gerüstaufgangstürmen. An der Giebelseite der Einfahrt steht der Gerüstturm auf der Überbauung der TG-Einfahrt bei der der Zugangsweg von Haus 20 zu 22 gesperrt werden müsste. Das Gerüst steht auch innerhalb der TG-Einfahrt und garantiert eine lichte Breite der Ein- und Ausfahrt von 2,50m.
Bei der Giebelseite zu Haus Nr. 18 ist ein statisches Standgerüst mit Fußgängertunnel und Schutzdach auf dem öffentlichen Fußweg inkl. einer Sondernutzungsbeantragung zur Aufnahme der Überbrückung der Dachfläche von Haus 18 erforderlich. Das 2. Standgerüst inkl. Gerüstturmaufgang ist hofseitig geplant. Die Fassadendreiecke unterhalb der Gerüsttraversen bis zur Dachfläche werden als Hängegerüste mit separaten Leitergängen vorgesehen. Eine Belastung oder Öffnung der Dachfläche Haus 18 ist nicht vorgesehen.
Beide Gerüstaufgänge sind mit Verkleidungen zur Verhinderung unberechtigten Zutritts vorgesehen.

BESONDERER TEIL - Gerüstbauarbeiten
2.1 Geltungsbereich und Ausführungsgrundlage
Der sachliche Geltungsbereich ergibt sich aus ATV/DIN 18451 - Ge rüst ar beiten.
Die technische Ausführung ergibt sich aus der genannten ATV wie aus den im
Folgenden aufgeführten Regelwerken. Ergänzend zu den in VOB, Teil C aufgeführten Normen gelten:
DIN 685 - Geprüfte Rundstahlketten
DIN EN 13374 - Temporäre Seitenschutzsysteme - Produkt fest le gungen und Prüf ver fah ren
DIN EN 13377 - Industriell gefertigte Schalungsträger aus Holz - Anfor de run gen, Klassi fi zie rung und Nach weis
DIN EN 13411-5 - Endverbindungen für Drahtseile aus Stahl draht; Draht seil klem men mit U-för mi gem Klemm bügel
DIN EN 13414-1 - Anschlagseile aus Stahldrahtseilen - Sicher heit -
Teil 1: An schlag seile für all ge meine Hebe zwecke
DIN EN 15113-1 - (Entwurf) Vertikale Schalungen - Teil 1: Leistungs anfor de run gen, Ent wurf, Kon struk tion und Be wertung
DIN VDE 0682-742 - Hubarbeitsbühnen zum Arbeiten an un ter Span ung ste hen den Tei len bis AC 1000 V und DC 1500 V
Darüber hinaus sind mit Vorrang die Re geln des Hauptverban des der gewerblichen Berufsgenossen- schaften zu be achten:
BGR 179 - Einsatz von Schutznetzen (bis her ZH 1/560)
BGI 663 - Handlungsanleitung für den Um gang mit Ar beitsund Schutz ge rüsten
BGI 825 - Auswahl und Einsatz von Transport büh nen bei Bauar beiten (bis her ZH 1/475)
Darüber hinaus zu beachtende technische Regeln:
Güteschutz:
RAL-RG 637 - Stahlgerüstbau, Gütesicherung
Soweit in der Leistungsbeschreibung auf Technische Spezifikationen, z. B. nationale
Normen, mit denen Europäische Normen umgesetzt werden, europäische
technische Zulassungen, gemeinsame technische Spezifikationen, internationale
Normen, Bezug genommen wird, werden auch ohne den ausdrücklichen Zusatz:
„oder gleichwertig“, immer gleichwertige Technische Spezifikationen in Bezug
genommen.
2.2 Angaben zu Stoffen und Bauteilen
2.3 Angaben zur Ausführung Der Auftragnehmer hat sich vor Arbeitsausführung über die genaue Lage von Hinder nissen, wie Leitun gen, Ver mar kun gen u. dgl. zu infor mieren. Notwendige Umlegungen sind rechtzeitig vom Auftragnehmer zubeantragen. Baustellen- und endgültige Anschlüsse müssen grundsätzlich
zugänglich bleiben und geschützt werden. Im Zweifel ist vom Auftragnehmer an den Auftraggeber ein Hinweis zu geben, erforderlichenfalls ist eine Festlegung zu treffen.
Es wird ein tragfähiger Untergrund mit Unebenheiten im Bereich von +/-10 cm bereitge stellt. Bedenken hinsichtlich des Unter grun des, der vorgesehenen Aus führung und der Mög lich keit der Verankerung und Ab stützung sind dem Auftrag geber unverzüglich mit zu teilen.
Sofern im Leistungsverzeichnis nicht näher beschrieben, verpflich tet sich der Auftrag nehmer vor Ausführung der Leistung, sich vor Ort mit dem Auftrag geber abzusprechen, um den Gerüst auf bau nach den Belangen der am Bau Beteiligten zu gewähr leisten.
Der Regelabstand der Gerüste von der Auß enwand beträgt grund sätzlich 20 cm, bei Fassadenbekleidungen mit gröðßeren Elementen (Profil bleche, Glas fassaden) 35 cm  echvon der fertigen Wand. Auf ab weichende Angaben im Leistungsverzeichnis oder bei der An laufbesprechun„g ist zu achten.
Die Kennzeichnung der Fassaden-, Raum- und Schutzgerüste mit der Bezeichnung der auf stellen den Firma einschl. Telefon nummer sowie des flächen bezogenen Nutzungs ge wichtes ist un ver zicht bar.

Pro Gerüstseite soll ein Montagepunkt für einen Schwenk armaufzug angegeben werden. Das Gerüst ist an diesem Punkt zu sätz lich zu verstreben und mit der Wand zu ver ankern.
Eingänge, Hauseingänge und Einfahrten sind im vollen Öffnungs quer schnitt von Bau teilen der Gerüst anlage freizuhalten.
Sofern im Leistungsverzeichnis nicht näher beschrieben, erfolgt die Gerüst verankerung nach den allgemeinen technischen Regeln. Im Zuge der Leistungserfüllung ist es Aufgabe des Auftragneh mers, sich fach kundig mit dem Auftrag geber oder dessen Vertreter über die Ge rüstverankerung an der Fassade oder sonstigen Bau teilen abzu sprechen. Die Veranke rung ist so zu wählen, dass die Veran kerungstechnik und das Schließen der Verankerungs löcher auf den Schich ten aufbau des
Bauteilelementes (ge putz te Fassa de, Fas sa de mit Thermo haut geputzt, Ziegel sichtmauerwerk, Beton sicht flä chen, Me tall fassaden, Fassaden verkleidungen sonstiger Art etc.) ab ge stimmt ist.
Werden Gerüste auf wasserführenden Flächen wie Vordächer, Dachterrassen und Flachdächer er stellt, hat der Auftrag nehmer dafür zu sorgen, dass die wasserführende Ebene bzw. Ab dichtung durch die Gerüst- belastung nicht perforiert bzw. beschä digt wird. Diese Flächen dürfen nur im Rahmen der zu lässigen Belas- tung genutzt werden. Im Zweifel ist die Bau leitung zu in formieren.
Das Verkleiden von Gerüsten mit Folie kann von der Bauleitung ge schoss weise verlangt werden, um bei un günstigen Ver hält nis sen eine Kamin wirkung aus zuschließen.
Metallgerüste sind gegen statische Aufladung zu erden.
Hubarbeitsbühnen, die im Bereich spannungsführender Leitungen (Niederspannung) eingesetzt werden, müssen bis 1000 V isoliert sein Beim Abrüsten an der Fassade entstehende Beschädigungen sind zu beseitigen oder über den Unternehmer für die Fassaden ge staltung in eigener Regie und auf
eigene Kosten aus bessern zu lassen. Werden die Schäden, sofern sie gering sind, selbst be eitigt, kann der Auftrag nehmer das dazu benötigte Material in Kleinmengen über die Bau leitung an fordern. In jedem Fall sind die Be schä di gun gen der Bau leitung anzuzeigen.
Aussparungen und Ankerlöcher für die Gerüstverankerung werden im Zuge des Gerüstabbaus durch den Auftragnehmer der Fassadenbekleidung geschlossen.
Dazu ist mit der Bauleitung und dem Auftragnehmer der Fassadenbekleidung rechtzeitig der Abbautermin zu vereinbaren.

#### Abschnitt 01.01 Martin-Luther Str. 20, Giebelseite ML 20 linker Giebel - TG-Einfahrt

**01.01.0010 Schutzbelag unter Gerüst**
Schutzbelag unter Gerüst
zum Schutz der Wege und Eingänge vor Verschmutzungen ist
die Fläche unterhalb des Gerüstes mit einer Folie oder
Filzbelag auszulegen, nach Bedarf zu reinigen oder zu
erneuern und nach Abschluss der Arbeiten fachgerecht zu
entsorgen.

Breite ca. 1m

Nach Abschluss der Arbeiten ist der Ursprungszustand der
Garten-, Grün- oder Gehwegfläche wieder herzustellen.
Menge: 20,000 m

**01.01.0020 Fassadengerüst, Arb.gerüst,LK 4,W09,H1**
Fassadengerüst, Arb.gerüst,LK 4,W09,H1
Arbeitsgerüst für Fassadenarbeiten WDVS und Arbeiten an der
Attikaverblechung als län gen orien tiertes Stand gerüst, gemäß
DIN EN 12811-1 und DIN EN 12810-1;
beim Rückbau sind die Ankerlöcher fachgerecht zu
verschließen und zu  überstreichen.
Gebrauchsüberlassung bis 4 Wochen (Grund ein satz zeit).
Ausführung einschl. Einrichtung von Seilaufzügen nach
Erfordernis

Höhe einzurüstender Fläche : bis ca. 14,00m
Standfläche : meist eben, teilweise in leichtem  Gefälle, befestigt und  unbefestigt

Verwendungszweck : WDVS-, Putz- und  Malerarbeiten
Wandbekleidung : alt ca. 160mm,  neu ca. 160mm WDVS
 ACHTUNG: Anmerkungen  unten
Höhenklasse : H1
Breitenklasse : W09
Lastklasse : 4

ACHTUNG: Die zusätzlichen Aufwendungen für die
Gewährleistung der Standsicherheit bei größeren
Fassadenabständen (besondereVerankerungsvorrichtungen wie z.B. WDVS Anker vonLayher oder ähnliches oder konstruktive Lösungen wiez.B. V-förmige Anker und/oder fachwerkartige RohrKupplungskonstruktionen) sind in die Position einzurechnen.

Das Gerüst ist täglich nach Arbeitsende bis zum Boden mit
Netzen zu schützen und sämtliche Leitern sind
einzuklappen. Netze in gesonderter Position !
Menge: 330,000 m²

**01.01.0030 Fassadengerüst, Gebrauchsüberlassung**
Fassadengerüst, Gebrauchsüberlassung

Fassadengerüst als Standgerüst; Verlängerung der Gebrauchs- überlassung über die 4-wöchige Grundeinsatzzeit hinaus.

Gebrauchsüberlassung : 12 Wochen
Menge: 3948,000 m2

**01.01.0040 Schutzdach an Arbeitsgerüst**
*** Bedarfsposition mit GB
Schutzdach an Arbeitsgerüst

Schutzdach an Arbeitsgerüsten gemäß DIN 4420-1, mit verti kaler oder geneig ter Bord wand, in der ersten Gerüst ebene herstellen, mit Riesel schutz folie;

Einbauort : Entlang der TG-Einfahrt
Höhe Bordwand : mind. 0,60 m

Anordnung entlang der Front oberhalb der TG Einfahrt
inklusive je 0,50 m seitlicher Überstand
Menge: 20,000 m

**01.01.0050 Schutzdach, Gebrauchsüberlassung**
*** Bedarfsposition mit GB
Schutzdach, Gebrauchsüberlassung
Vorhaltung der Gebrauchsüberlassung je Woche
Gebrauchsüberlassung : max. 12 Wochen
Menge: 240,000 mWo

**01.01.0060 Verbreiterungskonsole**
Verbreiterungskonsole

Verbreiterungskonsole VK 22/36 zur Kompensierung des
Zwischenraumes zwischen Gerüst und Gebäude
incl. Auf-, Abbau und Transport
Menge: 120,000 m

**01.01.0070 Verbreiterungskonsole Gebrauchsüberlassung**
Verbreiterungskonsole

Gebrauchsüberlassung der Vorposition je Woche
Gebrauchsüberlassung: max. 12 Woche
Menge: 1440,000 mWo

**01.01.0080 Absturzsicherung/Innengeländer**
*** Bedarfsposition ohne GB
Absturzsicherung/Innengeländer
Innengeländer als wandseitige  Absturzsicherung am Fassadengerüstdt, bestehend aus Geländerholm, Zwischen- holm und  Bordbrett. Das Geländer ist über all dort an zubringen, wo der Ab stand zur Wand mehr als 30 cm be trägt.

Absturzsicherung innenseitig bis zum Anbringen des neuen
WDVS.
Menge: 112,000 m²

**01.01.0090 Absturzsicherung/Innengeländer, Gebrauchsüberlassung**
*** Bedarfsposition ohne GB
AbAbsturzsicherung/Innengeländer, Gebrauchsüberlassung
Absturzsicherung/Innengeländer; Verlängerung der Gebrauchs- überlassung je Woche
Gebrauchsüberlassung : max. 12 Wochen
Menge: 1344,000 m²Wo

**01.01.0100 Gerüstbekleidung, Schutznetz PP, Straßenseite**
Gerüstbekleidung, Schutznetz PP, Straßenseite
Vollflächige Gerüstbekleidung gemäß DIN 4420-1 als Sicht-,
Witterungs- und Staubschutz mit Schutz netz. Ausführung mit
hochfestem Polypropylen (PP) nach DIN EN 1263-1,
Energieaufnahme 4,2 kJ :
Baustoffklasse nach DIN 4102-1
Menge: 448,000 m²

**01.01.0110 Gerüstbekleidung, Schutznetz,Gebr.überl.**
Gerüstbekleidung, Schutznetz, Gebr.überl.
Vollflächige Gerüstbekleidung gemäß DIN 4420-1 mit Schutznetz aus Polypropylen.
Vorhaltung der Ge brauchs über lassung gemäß Vorposition je
Woche
Ge brauchs über lassung : max. 12 Wochen
Menge: 5376,000 m²Wo

**01.01.0120 Podesttreppenturm, 17 m**
Podesttreppenturm, 17m
Podesttreppenturm gemäß DIN EN 12811-1, ab 5m
Höhenzugang, inkl. Doppel hand lauf und Stirngeländer;
Aufstellung auf Gartenseite über TG-Einfahrt
Laufbreite : 0,8 m
Lastklasse : 4
Grundfläche : ca. 1,80/2,50 m
Höhe : 17 m (Giebelseite links)
Menge: 17,000 stm.

**01.01.0130 Podesttreppenturm, Gebrauchsüberl.**
Podesttreppenturm, Gebrauchsüberl.
Podesttreppenturm,
Vorhaltung der Gebrauchsüberlassung gemäß Vorposition je
Woche
Gebrauchsüberlassung : max. 12 Wochen
Menge: 204,000 StWo

**01.01.0140 Maschendraht-Netz an Treppenturm**
Maschendraht-Netz an Treppenturm
Verhängung des vorbeschriebenen Treppenturms mit
Maschen draht als Sicherung am Abend und am Wochenende,
bis mind. 2m Höhe, alternativ Verbau mit OSB oder
Spanplatten, Ausfüh rung an Außen flächen. Umlaufend ca. 7m
Einschl. 1 abschließbaren Tores als Zugang zum Treppenturm

Grundeinsatzzeit bis 4 Wochen
Menge: 1,000 Stck

**01.01.0150 Netz Gerüstturm, Gebrauchsüberlassung**
Netz Gerüstturm, Gebrauchsüberlassung
Gebrauchsüberlassung des Maschendraht-Netzes und Tores
je Woche
Gebrauchsüberlassung : max. 12 Woche
Menge: 12,000 StWo

#### Abschnitt 01.02 Martin-Luther Str. 20, Giebelseite ML 20rechter Giebel über Nachbargebäude

**01.02.0010 Schutzbelag unter Gerüst**
Schutzbelag unter Gerüst
zum Schutz der Wege und Eingänge vor Verschmutzungen ist
die Fläche unterhalb des Gerüstes mit einer Folie oder
Filzbelag auszulegen, nach Bedarf zu reinigen oder zu
erneuern und nach Abschluss der Arbeiten fachgerecht zu
entsorgen.

Breite ca. 1m
Nach Abschluss der Arbeiten ist der Ursprungszustand der
Garten-, Grün- oder Gehwegfläche wieder herzustellen.
Menge: 20,000 m

**01.02.0020 Fassadengerüst, Arb.gerüst,LK 4,W09,H1**
Fassadengerüst, Arb.gerüst,LK 4,W09,H1
Arbeitsgerüst für Fassadenarbeiten WDVS und Arbeiten an der
Attikaverblechung als län gen orien tiertes Stand gerüst, ge mäß
DIN EN 12811-1 und DIN EN 12810-1;
beim Rückbau sind die Ankerlöcher fachgerecht zu
verschließen und zu überstreichen.

Gebrauchsüberlassung bis 4 Wochen (Grund ein satz zeit).
Ausführung einschl. Einrichtung von Seilaufzügen nach
Erfordernis
Höhe einzurüstender Fläche : bis ca. 14,00m
Standfläche : meist eben, teilweise in leichtem
 Gefälle, befestigt und  unbefestigt
Verwendungszweck : WDVS-, Putz- und  Malerarbeiten
Wandbekleidung : alt ca. 160mm,  neu ca. 160mm WDVS
 ACHTUNG: Anmerkungen  unten
Höhenklasse : H1
Breitenklasse : W09
Lastklasse : 4

ACHTUNG: Die zusätzlichen Aufwendungen für die
Gewährleistung der Standsicherheit bei größeren
Fassadenabständen (besondereVerankerungsvorrichtungen wie z.B. WDVS Anker von Layher oder ähnliches oder konstruktive Lösungen wie z.B. V-förmige Anker und/oder fachwerkartige RohrKupplungskonstruktionen) sind in die Position
einzurechnen.

Das Gerüst ist täglich nach Arbeitsende bis zum Boden mit
Netzen zu schützen und sämtliche Leitern sind
einzuklappen. Netze in gesonderter Position !
Menge: 157,800 m²

**01.02.0030 Fassadengerüst, Gebrauchsüberlassung**
Fassadengerüst, Gebrauchsüberlassung

Fassadengerüst als Standgerüst; Verlängerung der Gebrauchs über las sung über die 4-wöchige Grundeinsatzzeit
hinaus.
Gebrauchsüberlassung : 1 Woche
Menge: 1893,600 m2

**01.02.0040 Verbreiterungskonsole**
Verbreiterungskonsole
Verbreiterungskonsole VK 22/36 zur Kompensierung des
Zwischenraumes zwischen Gerüst und Gebäude
incl. Auf-, Abbau und Transport
Menge: 54,000 m

**01.02.0050 Verbreiterungskonsole Gebrauchsüberlassung**
Verbreiterungskonsole Gebrauchsüberlassung
Verbreiterungskonsole
Gebrauchsüberlassung der Vorposition je Woche
Gebrauchsüberlassung: max. 12 Woche
Menge: 648,000 mWo

**01.02.0060 Gitterträgerüberbrückung, LK 4, W09,**
Gitterträgerüberbrückung, LK 4, W09,
Gitterträgerüber brückung für die Dachfläche des benachbarten
Gebäudes ML 18 und nicht trag fähigen Bauteilen u. dgl. in der
Geüstkonstruktion bestehend aus 2 Gitterträgern.

Überbrückungsbreite : von ca. 16,00m
Lastklasse : 4
Breitenklasse : W09
Menge: 16,000 m

**01.02.0070 Überbrückung, Gebrauchsüberlassung**
Überbrückung, Gebrauchsüberlassung
Überbrückung von Durchfahrten u. dgl.;
Vorhaltung der Gebrauchsüberlassung je Woche
Gebrauchsüberlassung : max. 12 Wochen
Menge: 192,000 mWo

**01.02.0080 Fassaden-Hängegerüst, LK 4**
Fassaden-Hängegerüst, LK 4
Arbeitsgerüst für Fassadenarbeiten, als längenorien tiertes
Hängegerüst ohne Bekleidung nach DIN EN 12810-1.
Konstruktionsart : Hängegerüst für Dachschrägen
Einzurüstende Fläche : senkrecht, keine Vorsprünge
Höhe oberste Gerüstlage : ca. 12m
Befestigungsuntergrund : nor mal be last bar
Verwendungszweck : WDVS an Giebelfläche bis zur
Dachfläche Nachbargebäude
Zugang : mit Leiter (LA)
Höhenklasse : H2
Breitenklasse : W06
Lastklasse : 4 (bis 3 kN/m²)
Menge: 32,000 m²

**01.02.0090 Hängegerüst, LK 4, Gebrauchsüberlassung**
Hängegerüst, LK 4, Gebrauchsüberlassung
Vorhaltung der Gebrauchsüberlassung der Vorposition
je Woche
Ge brauchsüberlassung : max. 12 Wochen
Konstruktionsart : Hängegerüst
Lastklasse : 4 (bis 3 kN/m²)
Belagsbreite :
Menge: 384,000 m²

**01.02.0100 Fußgängertunnel, 2,20/1,20 m**
Fußgängertunnel, 2,20/1,20 m
Fußgängertunnel, freistehend, gemäß DIN 4420-1 als Überdachung von Fu gänger wegen, aus Gerüstbauteilen
gemäß DIN EN 12810-1.
Überdachung wasserdicht mit Folienabdeckung; einschl. straßenseitiger Abtrennung mit Tafeln als Spritzschutz und bauwerks seitigem Hand lauf.

Durchgangshöhe : 2,20 m
Nutzbreite : 1,20 m
Höhe Seitenbekleidung : 1,10 m
Menge: 1,000 Stck

**01.02.0110 Absturzsicherung/Innengeländer**
*** Bedarfsposition ohne GB
Absturzsicherung/Innengeländer
Innengeländer als wandseitige Absturz siche rung am Fassaden gerüst, be stehend aus Ge län der holm, Zwi schen holm und
Bord brett. Das Ge länder ist über all dort an zu brin gen, wo der
Ab stand zur Wand mehr als 30 cm be trägt.
Absturzsicherung innenseitig bis zum Anbringen des neuen
WDVS
Menge: 48,000 m²

**01.02.0120 AbAbsturzsicherung/Innengeländer, Gebrauchsüberlassung**
*** Bedarfsposition ohne GB
AbAbsturzsicherung/Innengeländer, Gebrauchsüberlassung
Absturzsicherung/Innengeländer; Verlängerung der Gebrauchs- überlassung je Woche
Gebrauchsüberlassung : max. 12 Wochen
Menge: 576,000 m²Wo

**01.02.0130 Podesttreppenturm, 17m**
Podesttreppenturm, 17m Standmeter
Podesttreppenturm gemäß DIN EN 12811-1, ab 5m
Höhenzugang, inkl. Doppel hand lauf und Stirn ge länder;
Aufstellung auf Gartenseite an Giebelseite rechts
Laufbreite : 0,6 m
Lastklasse : 4
Grundfläche : ca. 1,80/2,50 m
Höhe : 17 m (Giebelseite rechts)
Menge: 17,000 Stm

**01.02.0140 Podesttreppenturm, Gebrauchsüberl.**
Podesttreppenturm, Gebrauchsüberl.
Podesttreppenturm,
Vorhaltung der Gebrauchsüberlassung gemäß Vorposition
Ge brauchs über lassung : 12 Wochen
Menge: 204,000 StWo

**01.02.0150 Gerüstbekleidung, Schutznetz PP, Straßenseite**
Gerüstbekleidung, Schutznetz PP, Straßenseite
Vollflächige Gerüstbekleidung gemäß DIN 4420-1 als Sicht-,
Witterungs- und Staubschutz mit Schutz netz. Ausführung mit
hochfestem Polypropylen (PP) nach DIN EN 1263-1,
Energieaufnahme 4,2 kJ :
Baustoffklasse nach DIN 4102-1
Menge: 190,000 m²

**01.02.0160 Gerüstbekleidung, Schutznetz,Gebr.überl.**
Vollflächige Gerüstbekleidung gemäß DIN 4420-1 mit Schutznetz aus Polypropylen.
Vorhaltung der Gebrauchsüberlassung gemäß Vorposition je
Woche
Gebrauchsüberlassung : max. 12 Wochen
Menge: 2280,000 m²Wo

**01.02.0170 Maschendraht-Netz an Treppenturm**
Maschendraht-Netz an Treppenturm
Verhängung des vorbeschriebenen Treppen turms mit
Maschen draht als Sicherung am Abend und am Wochenende,
bis mind. 2m Höhe, alternativ Verbau mit OSB oder
Spanplatten, Aus füh rung an Außen flächen. Umlaufend ca. 7m
Einschl. 1 abschließbaren Tores als Zugang zum Treppenturm
Grundeinsatzzeit bis 4 Wochen
Menge: 1,000 Stck

**01.02.0180 Netz Gerüstturm, Gebrauchsüberlassung**
Netz Gerüstturm, Gebrauchsüberlassung
Gebrauchsüberlassung des Maschendraht-Netzes und Tores
je Woche
Gebrauchsüberlassung : max. 12 Woche
Menge: 12,000 StWo

#### Abschnitt 01.03 Martin-Luther Str. 22, Giebelseite

**01.03.0010 Schutzbelag unter Gerüst**
Schutzbelag unter Gerüst
zum Schutz der Wege und Eingänge vor Verschmutzungen ist
die Fläche unterhalb des Gerüstes mit einer Folie oder
Filzbelag auszulegen, nach Bedarf zu reinigen oder zu
erneuern und nach Abschluss der Arbeiten fachgerecht zu
entsorgen
Breite ca. 1m
Nach Abschluss der Arbeiten ist der Ursprungszustand der
Garten-, Grün- oder Gehwegfläche wieder herzustellen.
Menge: 12,000 m

**01.03.0020 Fassadengerüst, Arb.gerüst,LK 4,W09,H1**
Fassadengerüst, Arb.gerüst,LK 4,W09,H1
Arbeitsgerüst für Fassadenarbeiten WDVS und Arbeiten an der
Attikaverblechung als län gen orien tiertes Stand gerüst, ge mäß
DIN EN 12811-1 und DIN EN 12810-1;
beim Rückbau sind die Ankerlöcher fachgerecht zu
verschließen und zu überstreichen.
Gebrauchsüberlassung bis 4 Wochen (Grund ein satz zeit).
Ausführung einschl. Einrichtung von Seilaufzügen nach
Erfordernis
Höhe einzurüstender Fläche : bis ca. 14,00m
Standfläche : meist eben, teilweise in leichtem
 Gefälle, befestigt und  unbefestigt
Verwendungszweck : WDVS-, Putz- und  Malerarbeiten
Wandbekleidung : alt ca. 160mm,  neu ca. 160mm WDVS
 ACHTUNG: Anmerkungen  unten
Höhenklasse : H1
Breitenklasse : W09
Lastklasse : 4
ACHTUNG: Die zusätzlichen Aufwendungen für die
Gewährleistung der Standsicherheit bei größeren
Fassadenabständen (besondere
Verankerungsvorrichtungen wie z.B. WDVS Anker von
Layher oder ähnliches oder konstruktive Lösungen wie
z.B. V-förmige Anker und/oder fachwerkartige RohrKupplungskonstruktionen) sind in die Position
einzurechnen.
Das Gerüst ist täglich nach Arbeitsende bis zum Boden mit
Netzen zu schützen und sämtliche Leitern sind
einzuklappen. Netze in gesonderter Position !
Menge: 196,000 m²

**01.03.0030 Fassadengerüst, Gebrauchsüberlassung**
Fassadengerüst, Gebrauchsüberlassung

Fassadengerüst als Standgerüst;
Vorhaltung der Gebrauchsüberlassung je Woche
Gebrauchsüberlassung : max. 6 Wochen
Menge: 1176,000 m2

**01.03.0040 Schutzdach an Arbeitsgerüst**
*** Bedarfsposition mit GB
Schutzdach an Arbeitsgerüst

Schutzdach an Arbeitsgerüsten gemäß DIN 4420-1, mit verti kaler oder geneig ter Bord wand, in der ersten Gerüst ebene herstellen, mit Riesel schutz folie;
Einbauort : Entlang der TG-Einfahrt
Höhe Bordwand : mind. 0,60 m
Anordnung entlang der Front oberhalb der TG Einfahrt
inklusive je 0,50 m seitlicher Überstand
Menge: 12,000 m

**01.03.0050 Schutzdach, Gebrauchsüberlassung**
*** Bedarfsposition mit GB
Schutzdach, Gebrauchsüberlassung
Vorhaltung der Gebrauchsüber lassung je Woche
G brauchs über lassung : max. 6 Wochen
Menge: 82,000 mWo

**01.03.0060 Verbreiterungskonsole**
Verbreiterungskonsole
Verbreiterungskonsole VK 22/36 zur Kompensierung des
Zwischenraumes zwischen Gerüst und Gebäude
incl. Auf-, Abbau und Transport
Menge: 77,000 m

**01.03.0070 Verbreiterungskonsole Gebrauchsüberlassung**
*** Bedarfsposition ohne GB
Verbreiterungskonsole Gebrauchsüberlassung
Verbreiterungskonsole
Ge brauchsüberlassung der Vorposition je Woche
Ge brauchsüberlassung: max. 6 Woche
Menge: 461,000 mWo

**01.03.0080 Absturzsicherung/Innengeländer**
*** Bedarfsposition ohne GB
Absturzsicherung/Innengeländer
Innengeländer als wandseitige  Absturzsicherung am Fassadengerüstdt, bestehend aus Geländerholm, Zwischen- holm und  Bordbrett. Das Geländer ist über all dort an zubringen, wo der Ab stand zur Wand mehr als 30 cm be trägt.
Absturzsicherung innenseitig bis zum Anbringen des neuen
WDVS
Menge: 196,000 m²

**01.03.0090 AbAbsturzsicherung/Innengeländer, Gebrauchsüberlassung**
AbAbsturzsicherung/Innengeländer, Gebrauchsüberlassung
Absturzsicherung/Innengeländer; Verlängerung der Gebrauchs- überlassung je Woche
Gebrauchsüberlassung : max. 6 Wochen
Menge: 1176,000 m²Wo

**01.03.0100 Gerüstbekleidung, Schutznetz PP, Straßenseite**
Gerüstbekleidung, Schutznetz PP, Straßenseite
Vollflächige Gerüstbekleidung gemäß DIN 4420-1 als Sicht-,
Witterungs- und Staubschutz mit Schutz netz. Ausführung mit
hochfestem Polypropylen (PP) nach DIN EN 1263-1,
Energieaufnahme 4,2 kJ :
Baustoffklasse nach DIN 4102-1
Menge: 196,000 m²

**01.03.0110 Gerüstbekleidung, Schutznetz,Gebr.überl.**
Gebrauchsüberlassung : 6 Wochen
Menge: 1176,000 m²Wo

**01.03.0120 Podesttreppenturm, 17m**
Podesttreppenturm, 17m
Podesttreppenturm gemäß DIN EN 12811-1, ab 5m
Höhenzugang, inkl. Doppel hand lauf und Stirn ge länder;
Aufstellung auf Gartenseite über TG-Einfahrt
Laufbreite : 0,8 m
Lastklasse : 4
Grundfläche : ca. 1,80/2,50 m
Höhe : ca. 18,6 m  Firsthöhe
Menge: 16,000 stm.

**01.03.0130 Podesttreppenturm, Gebrauchsüberl.**
Podesttreppenturm, Gebrauchsüberl.
Podesttreppenturm,
Vorhaltung der Gebrauchsüberlassung gemäß Vorposition je
Woche
Gebrauchsüberlassung : max. 6 Wochen
Menge: 96,000 StWo

**01.03.0140 Maschendraht-Netz an Treppenturm**
Maschendraht-Netz an Treppenturm
Verhängung des vorbeschriebenen Treppen turms mit
Maschen draht als Sicherung am Abend und am Wochenende,
bis mind. 2m Höhe, alternativ Verbau mit OSB oder
Spanplatten, Aus füh rung an Außen flächen. Umlaufend ca. 7m
Einschl. 1 abschließbaren Tores als Zugang zum Treppenturm
Grundeinsatzzeit bis 4 Wochen
Menge: 1,000 Stck

**01.03.0150 Netz Gerüstturm, Gebrauchsüberlassung**
Netz Gerüstturm, Gebrauchsüberlassung
Gebrauchsüberlassung des Maschendraht-Netzes und Tores
je Woche
Gebrauchsüberlassung : max. 6 Woche
Menge: 6,000 StWo

**01.03.0160 Fußgängertunnel, 2,20/1,20 m**
Fußgängertunnel, 2,20/1,20 m

Fußgängertunnel, freistehend, gemäß DIN 4420-1 als Überdachung von Fuß gän ger wegen, aus Ge rüst bau teilen ge mäß
DIN EN 12810-1.
Über da chung wasserdicht mit Folienab deckung; einschl. straßen sei tiger Ab tren nung mit Ta feln als Spritz schutz und bauwerks sei tigem Hand lauf.
Durchgangshöhe : 2,20 m
Nutzbreite : 1,20 m
Höhe Seitenbekleidung : 1,10
Menge: 1,000 Stck

#### Abschnitt 01.04 Stundensätze Nr. 20 und 22

**01.04.0005 Sondernutzung des öffentlichen Verkehrsraums**
*** Pauschalposition
Sondernutzung des öffentlichen Verkehrsraums
Beantragung einer Sondernutzung des öffentlichen
Verkehrsraumes (Gerüststandfläche auf Fußwegbreite inkl.
Fußgängertunnel) bei der LH Dresden.
Bestandteil der Leistung ist die Beantragung der
Sondernutzung sowie die Übernahme der
Sondernutzungsgebühren sowie Gebühren im Zusammenhang
mit beauflagten Beschilderungen / Warnbaken/ Warnleuchten
etc.
Vorhaltedauer: über die gesamte Bauzeit
 max. 12 Wochen
Menge: 1,000 psch

**01.04.0010 Stundensatz Gerüstbau-Monteur**
*** Bedarfsposition ohne GB
Arbeiten, welche nicht in den Positionen erfasst sind und gegen
Nachweis zur Ausführung kommen:
Gerüstbau-Monteur
Menge: 1,000 Std

**01.04.0020 Stundensatz Gerüstbau-Werker**
*** Bedarfsposition ohne GB
Arbeiten, welche nicht in den Positionen erfasst sind und gegen
Nachweis zur Ausführung kommen:
Gerüstbau-Werker
Menge: 1,000 Std

**01.04.0030 Stundensatz Gerüstbau-Helfer**
*** Bedarfsposition ohne GB
Arbeiten, welche nicht in den Positionen erfasst sind und gegen
Nachweis zur Ausführung kommen:
Gerüstbau-Helfer
Menge: 1,000 Std

### Bereich 02 Neubau WDVS

*Hinweis: Allgemeine Vorbemerkungen*
Allgemeine Vorbemerkungen
n. Der gesamte, dieses Bauvorhaben betreffende Schriftwechsel mit dem Bauherrn, ist vom Auftragnehmer über die Projektleitung / Bauleitung extern zu führen, es sei denn, dass mit Abschluss eines Werkvertrages andere Vereinbarungen getroffen  erden.Vertragsrelevanter Schriftverkehr ist grundsätzlich
an den Projektleiter des Auftraggebers zu senden.
1. Angebotsunterlagen
1.1 Dem Angebot liegen zugrunde und werden im Falle der Erteilung des Auftrages
Vertragsbestandteil:
1.1.1 Das Leistungsverzeichnis / Ausschreibung inkl. alle technischen und
allgemeinen Vorbemerkungen.
1.1.2 Die "Verdingungsordnung für Bauleistungen" (VOB) Teil B und C in der zum
Zeitpunkt des Vertragsabschlusses gültigen Fassung.
1.1.3 Die anerkannten Regeln der Bautechnik und der Baukunst, wobei der
Zeitpunkt der Ausführung der Leistung entscheidend ist.
1.1.4 Die Verarbeitungsvorschriften der Hersteller- bzw. Lieferfirmen.
1.1.5 Sämtliche die den Auftragnehmer beauftragten Leistungen betreffenden DINund EN-Normen, jeweils in der zum Zeitpunkt der Bauausführung gültigen Fassung.
1.1.6 Alle einschlägigen öffentlichen Bestimmungen, insbesondere die Bauordnung
des jeweiligen Bundeslandes einschließlich etwaiger ergänzender Bestimmungen,
die Bestimmungen der Berufsgenossenschaft, des Arbeitsschutzgesetzes in
Verbindung mit der Verordnung über Sicherheit und Gesundheitsschutz auf
Baustellen (Baustellenverordnung - BaustellV) vom 10.06.1998, der städtischen
Versorgungsbetriebe, des zuständigen Tiefbauamtes und die Bestimmungen zum
Schutze des Baumbestandes, wobei jeweils der Zeitpunkt der Ausführungen der
Leistungen entscheidend ist.
1.1.7 Sonstige Unterlagen gemäß Ausschreibung und Verhandlung / Protokoll.
2. Angebot
Der Bieter hat sich vor Angebotsabgabe mit den örtlichen Verhältnissen der
geplanten Maßnahme vertraut zu machen. Die schuldhafte Unkenntnis von diesen
Verhältnissen berechtigt den Bieter nicht zu irgendwelchen Nachforderungen.
2.1 Der Umfang der Arbeiten bestimmt sich nach den Angaben im Leistungsverzeichnis. Alle Pläne können zur Klärung von Unklarheiten bei der
Angebotsabgabe nach Terminvereinbarung bei AG / bzw. externen Projektleiter /
Bauleitung eingesehen werden, bzw. die Pläne werden mit dem LV verschickt und
müssen daher nicht gesondert eingesehen werden. Der Auftragnehmer hat die
Verpflichtung, sich vor der Angebotsabgabe ein genaues Bild über Art und Umfang
der Arbeiten zu machen.
2.2 Für die Ermittlung der Angebotspreise ist der Kalkulation ein
 Mittellohn
 in Höhe von EUR_____
 und einen Unternehmerzuschlag
 in Höhe von EUR_____
 zugrunde gelegt.
 Tagelohn / Stundensätze werden wie folgt angeboten:
 Polier: ....................... € / Std. Monteur: ................. € / Std.
 Vorarbeiter: ............... € / Std. Fachwerker: ........... € / Std.
 Facharbeiter: ............. € / Std. Helfer: ................... € / Std.
2.3 Sämtliche Preise, auch der Einzelpositionen, sind Festpreise und gelten bis zur
endgültigen Fertigstellung der beauftragten Leistung, einschließlich etwaiger
zusätzlich zu beauftragender Leistungen.
2.4 Zulagen, wie z. B. Auslösungen, Überstunden-, Sonn- und Feiertagszuschläge,
werden nur gesondert vergütet, wenn die Parteien dies vorab schriftlich vereinbart
haben.
2.5 Der Bieter räumt mit Abgabe seines Angebotes eine Zuschlagsfrist bis zum
................................. ein. Die Preisbindung erfolgt bis zum ................................
Die Frist beginnt mit dem Abgabetermin.
2.6 Der vom Bieter angegebene Preis umfasst alle Arbeiten, die zur Erstellung einer
vollständigen, handwerklich und technisch einwandfreien Ausführung seiner
Leistung erforderlich sind.
Bei der Angebotsabgabe ist darauf zu achten, dass die im Leistungsverzeichnis
angegebenen Arbeiten sich immer auf eine fix- und fertige Leistung beziehen. Sollte
der Bieter feststellen, dass einzelne Positionen insoweit nicht vollständig sind, hat er
hierauf bei der Angebotsabgabe im Anschreiben zum Angebot hinzuweisen.
Andernfalls sind alle Leistungen, die zur vollständigen, gebrauchsfähigen und den
behördlichen und sonstigen öffentlich- rechtlichen Bestimmungen, Normen und dem
Stand der Technik entsprechenden Fertigstellung der Lieferung und Leistungen
benötigt werden, mit den Einheitspreisen der Positionen abgegolten.
2.7 Soweit in den Leistungsbeschreibungen bestimmte Fabrikate ohne den Zusatz
"oder gleichwertig" bzw. "o. glw." genannt sind, ist der Auftragnehmer verpflichtet,
ausschließlich hier das genannte Fabrikat/ den genannten Typ einzubauen. Will er
von den mit dem Zusatz "oder gleichwertig" bzw. "o. glw." beschriebenen
Fabrikaten/Typen abweichen, hat er rechtzeitig vor Einbau gegenüber dem
Auftraggeber den Nachweis der Gleichwertigkeit zu führen.
2.8 Etwaige Änderungsvorschläge oder Nebenangebote müssen auf besonderer
Anlage gemacht und als solche deutlich gekennzeichnet werden.
Die Nebenangebote sind so aufzubauen, dass die Gesamtleistung eindeutig
beschrieben bleibt, d. h. alle Leistungen, die zur sach- und funktionsgerechten
Erfüllung der Gesamtleistung gehören, müssen durchgängig aufgeführt werden,
auch dann, wenn einzelne Teilleistungen unverändert aus der
Leistungsbeschreibung des Auftraggebers übernommen werden. Falls die v. g. Forderungen nicht erfüllt werden, ist ein eindeutiger Preisvergleich zur
ausgeschriebenen Leistung nicht möglich.
Die so gemachten Nebenangebote werden somit bei der Bewertung
ausgeschlossen.
2.9 Das Angebot darf nur die Preise und die in den Verdingungsunterlagen
geforderten Erklärungen enthalten. Es muss mit rechtsverbindlicher Unterschrift
versehen sein. Änderungen des Bieters an seinen Eintragungen müssen zweifelsfrei
sein, Änderungen an den Verdingungsunterlagen sind unzulässig. Angebote, die
diese Voraussetzung nicht erfüllen, können von der Wertung ausgeschlossen
werden. Muster und Proben müssen als zum Angebot gehörig gekennzeichnet sein.
2.10 Anstelle des vom Auftraggeber übersandten Leistungsverzeichnisses können
selbstgefertigte Abschriften oder Kurzfassungen verwendet werden, wenn der Bieter
den vom Auftraggeber verfassten Wortlaut der Urschrift als allein verbindlich
anerkennt. Kurzfassungen müssen mit dem vom Auftraggeber übersandten
Leistungsverzeichnis hinsichtlich der Ordnungszahlen Position vollständig
übereinstimmen.
Sie müssen für jede Teilleistung nacheinander die Ordnungszahl, die Menge, die
Einheit, den Einheitspreis und den Gesamtbetrag, darüber hinaus den jeweiligen
Kurztext sowie die dem Leistungsverzeichnis entsprechenden Zwischensummen der
Leistungsabschnitte, die Angebotsendsummen und alle vom Auftraggeber
geforderten Textergänzungen enthalten. Die Kurzfassung ist zusammen mit dem
vom Auftraggeber übersandten Leistungsverzeichnis Bestandteil des Angebotes.
Der Bieter ist verpflichtet, auf Anforderung des Auftraggebers vor Auftragserteilung
ein vollständig ausgefülltes Leistungsverzeichnis nachzureichen, bzw. bei
Erfordernis das Angebot entsprechend der Vorgaben der Accor Hospitality Germany
GmbH Anlagenbuchhaltung aufschlüsseln.
3. Leistungsumfang/Leistungsänderung/Abrechnung
3.1 Für erforderlich werdende zusätzliche, im Leistungsverzeichnis nicht erfasste
Arbeiten muss rechtzeitig vor Ausführungsbeginn ein Nachtragsangebot eingereicht
werden. Auch für dieses Angebot gelten die Vorbemerkungen. Nachtragsangebote
sind als solche kenntlich zu machen und grundsätzlich fortlaufend durch zu
nummerieren.Der Kalkulation des Nachtragsangebotes muss die Kalkulation des
Hauptangebotes zugrunde liegen. Sind im Angebot des Auftragnehmers
Einheitspreise ausgewiesen, gelten diese auch für zusätzliche Leistungen
einschließlich eines gegebenenfalls vereinbarten Nachlasses auf das Hauptangebot.
Wird mit dem Vertrag ein Auftragsleistungsverzeichnis vereinbart, gilt dieses
vorrangig. Für nicht in den Vertragsunterlagen vereinbarte Preise hat der
Auftragnehmer auf Verlangen des Auftraggebers hierfür die Kalkulationsnachweise
vorzulegen.
3.2 Tagelohnzettel müssen vollständige Angabe über Zeit, Art und Ort der
durchgeführten Arbeiten, Namen und Berufsbezeichnung des Ausführenden sowie
Angaben über das verbrauchte Material enthalten. Die Angabe der Stundenanzahl
allein reicht nicht aus, es ist Beginn und Ende der Arbeiten aufzuführen.
Pausenzeiten sind zu berücksichtigen.
Tagelohnzettel müssen der Bauleitung bzw. der Projektleitung vor Beginn der Arbeit
mit dem geschätzten Aufwand vorgelegt werden und die Bauleitung muss dies dem
Grunde nach bestätigen. Spätestens drei Tage nach Durchführung der Arbeiten
müssen die Tagelohnzettel zur schriftlichen Leistungsbestätigung erneut vorgelegt
werden oder innerhalb von fünf Kalendertagen auf dem Postweg der Bauleitung des
Auftraggebers zugehen. Werden beide Bedingungen nicht eingehalten, entfällt der
Anspruch auf Vergütung bereits dem Grunde nach.
 Abgerechnet wird nach den im Vertrag vereinbarten Stundenlohnsätzen.
Aufsichts-, Wege- und Fahrzeiten sowie Fahrgelder, Auslösungen o. ä. werden nicht
gesondert vergütet.
3.3 Änderungen der Massenansätze der Positionen des Leistungsverzeichnisses
berechtigen nicht zur Änderung der Einheitspreise, es sei denn, die Änderung ist so erheblich, dass dem Auftragnehmer ein Festhalten an dem Einheitspreis
wirtschaftlich nicht zumutbar ist.
3.4 Der Auftraggeber ist berechtigt, auch bei Abschluss eines Pauschalauftrages,
einzelne Positionen des Hauptangebotes aus dem Auftragsvolumen
herauszunehmen und anderweitig zu vergeben. Die entfallenen Positionen werden
nicht vergütet. Entgangener Gewinn kann insoweit nur für den Teil der entfallenen
Positionen geltend gemacht werden, der 10 % des Gesamtauftragsvolumens
übersteigt.
3.5 Wenn nicht als Pauschalauftrag vergeben, werden die Ausführungszeichnungen
als Abrechnungsgrundlage verwendet.
3.6 Der Auftraggeber ist berechtigt, Änderungs- und Zusatzaufträge zu erteilen. Der
Auftragnehmer ist verpflichtet, innerhalb von fünf Werktagen nach Aufforderung
durch den Auftraggeber eine Kostenschätzung vorzulegen und auf weiteres
Anfordern des Auftraggebers kurzfristig ein schriftliches Angebot in prüfbarer Form
vorzulegen.
 Soweit Zeitverzögerungen durch den Leistungsänderungswunsch des
Auftraggebers auftreten, hat der Auftragnehmer bei Abgabe des Angebotes hierauf
unter konkreter Benennung der Zeitverzögerung darauf hinzuweisen und die
Zeitverzögerung zu begründen.
Unterbleibt dieser Hinweis, verbleibt es auch bei Auftragserteilung des
Auftraggebers bezogen auf den Änderungs- und Zusatzauftrag bei den in diesem
Vertrag geregelten Zwischen- und Fertigstellungsterminen.
3.7 Können Auftraggeber und Auftragnehmer nicht absehen, ob eine Leistung und
eine vom Auftraggeber getroffene Anweisung zur Durchführung bestimmter Arbeiten
mit der Auftragssumme abgegolten ist oder nicht, oder können sie sich nicht über
die Höhe der Vergütung einigen, ist der Auftragnehmer dennoch zur Erbringung der
betreffenden Leistungen unter Vorbehalt seiner Rechtsposition verpflichtet. Eine
Vereinbarung über eine eventuelle zusätzliche Vergütung erfolgt im Nachgang
gemäß VOB/ B § 2 Nr. 5 und Nr. 6.
4. Finanzielle Abwicklung
4.1 Im gesamten Schriftverkehr, insbesondere bei den Rechnungen, sind unter
"Betrifft" der Projektcode, der Projektname und das Gewerk aufzuführen.
Rechnungen, die nicht die formalen Voraussetzungen an eine Rechnung ausweisen,
können nicht gebucht werden und werden daher dem Auftragnehmer
zurückgesandt. Die Zahlungsfrist beginnt dann mit dem Eingang der
ordnungsgemäß erstellten Rechnung.
4.2 Rechnungen sind grundsätzlich kumulativ entsprechend dem jeweiligen
Leistungsstand einzureichen, bereits gestellte Rechnungen sind in Abzug zu
bringen. Die Zahlung auf Zwischenrechnungen soll, sofern die Leistungen in Form
eines Pauschalauftrages beauftragt werden, auf der Grundlage eines zwischen den
Vertragspartnern zu vereinbarenden Zahlungsplanes erfolgen. Die Parteien sind sich
darüber einig, dass die im Zahlungsplan vereinbarten Raten dem jeweils erbrachten
Leistungsstand des Auftragnehmers entsprechen und bei vorzeitiger entsprechender
Beendigung des Vertragsverhältnisses die Abrechnungsgrundlage darstellen.
4.3 Zahlungen auf Zwischenrechnungen stellen kein Anerkenntnis der
Mängelfreiheit des für die Fälligkeit des Zwischenrechnungsbetrages erreichten
Bautenstandes durch den Auftraggeber dar, ebenso wenig eine Abnahme.
4.4 Auch mit Positionen und Einheitspreisen versehene Zwischenrechnungen
werden, wenn nicht ausdrücklich aus dem Prüfexemplar etwas anderes hervorgeht,
nur überschläglich geprüft. Der Auftragnehmer kann sich, sofern in weiteren
Zwischenrechnungen und/oder bei der Schlussrechnungsprüfung Massenkürzungen
vorgenommen werden, Positionen nicht oder nicht vollständig anerkannt werden,
nicht auf die erfolgte und von der Bauleitung des Auftragnehmers nicht beanstandete Inrechnungstellung in Zwischenrechnungen berufen.
4.5 Der Auftraggeber schließt eine Bauleistungsversicherung mit einem
Selbstbehalt von bis zu EUR 5.000,00 je Schadensfall ab, der vom Auftragnehmer
zu tragen ist.
4.6 Als Umlagekosten für die Bauleistungsversicherung werden 0,1 % netto der
anerkannten Schlussrechnungssumme des Auftragnehmers in Abzug gebracht, ggf.
andere Bedingungen werden in der Verhandlung vereinbart.
4.7 Der Auftragnehmer soll zur Abrechnungsvereinfachung die
Schlussabrechnungserklärung hinsichtlich der unstrittigen Beträge rechtsverbindlich
unterzeichnen.
4.8 Der Auftragnehmer übergibt dem Auftraggeber innerhalb von 2 Wochen nach
Vertragsunterzeichnung durch den Auftraggeber diesem eine
Vertragserfüllungsbürgschaft eines in der Europäischen Union zugelassenen
Kreditinstitutes in Höhe von 10 % der netto Auftragssumme.
Die Bürgschaftsübergabe ist eine vertragliche Hauptpflicht des Auftragnehmers. Bis
zur Übergabe einer geeigneten und vom Auftraggeber akzeptierten Bürgschaft
werden 10 % Sicherheit von den Zwischenrechnungen einbehalten.
Die Bürgschaft muss unwiderruflich, selbstschuldnerisch und darf nicht befristet
sein. Sie muss den Verzicht auf die Einrede der Anfechtbarkeit und Aufrechenbarkeit
enthalten (§ 770 BGB), soweit die zugrundeliegenden Ansprüche nicht unbestritten
oder rechtskräftig festgestellt sind. Sie muss weiter den Verzicht auf die Einrede der
Vorausklage und den Verzicht auf das Recht der Hinterlegung enthalten (§ 771
BGB).
Bei Zusatzleistungen, Leistungs- und/oder Terminänderungen usw. ist auf Verlangen
des Auftraggebers der Bürgschaftsbetrag bzw. -umfang an den geänderten
Nettovertragswert bzw. an die geänderten Termine anzupassen.
Die Rückgabe der Bürgschaft erfolgt erst nach mängelfreier und vollständiger
Fertigstellung und Abnahme aller Leistungen und Stellung einer Sicherheit gem.
Verhandlungsprotokoll auf schriftliche Anforderung durch den Auftragnehmer.
Der Auftraggeber kann den Vertrag kündigen und Schadensersatz wegen
Nichterfüllung verlangen, falls der Auftragnehmer nicht die festgelegte(n)
Bürgschaft(en) fristgerecht einreicht und eine schriftlich festgesetzte Nachfrist
verstreichen lässt.
Der Auftraggeber ist außerdem berechtigt, bis zur Einreichung der Bürgschaft(en) in
Höhe der vereinbarten Sicherheitsleistungen Zahlung zu verweigern.
Diese Vertragserfüllungsbürgschaft gilt als Sicherheitsleistung für die
Vertragserfüllung und Mängelansprüche.
Der Auftragnehmer hat dem Auftraggeber zur Sicherung aller für die Erfüllung des
Vertrages von dem Auftragnehmer übernommenen Verpflichtungen - gleich aus
welchem Rechtsgrund - und für die Rückzahlung eventueller Überzahlungen
und zur Sicherung der Regressansprüche des Auftraggebers gegen den
Auftragnehmer im Falle der Inanspruchnahme
-durch die Einzugsstelle für die einzelnen Sozialversicherungsträger oder durch die
einzelnen Sozialversicherungsträger auf Zahlung der
Gesamtsozial-versicherungsbeiträge nach § 28 e Abs. 3 a bis 3 e SGB IV;
-durch Arbeitnehmer des Auftragnehmers oder durch Arbeitnehmer eines in der
Nachunternehmerkette enthaltenen Nachunternehmers oder Dritte auf Zahlung des
Mindestlohnes und/oder der Zahlung von Beiträgen an eine gemeinsame
Einrichtung der Tarifvertragsparteien (Urlaubskassenbeiträge) nach § 1 a AEntG
die Vertragserfüllungsbürgschaft einzureichen.
4.9 Sofern der Auftragnehmer eine Bürgschaft gemäß § 648 a BGB verlangt und im
Werkvertrag keine diesbezügliche besondere Regelung getroffen wird, wird die
Höhe des zu verbürgenden Betrages so bemessen, dass sie die vom Auftragnehmer
zu beanspruchende jeweilige voraussichtliche Vergütung absichert

5.5 Wird eine Anpassung des Bauablaufes im Hinblick auf die ordnungsgemäße
Leistungserbringung und der Ordnung auf der Baustelle erforderlich, so wird der
Auftraggeber nach billigem Ermessen einen entsprechend überarbeiteten
Terminplan erstellen.
Dieser geänderte Bauablaufterminplan hat die vertraglich vereinbarten
Ausführungsfristen (Zeiträume) zu berücksichtigen. Die sich aus der Beibehaltung
der Ausführungsdauer ergebenden neuen Beginn- und Fertigstellungstermine
ersetzen die ursprünglich vereinbarten Termine und werden insoweit
Vertragstermine. Für neu vereinbarte und verschobene Termine gelten die
Regelungen gemäß 5.2.
5.6 Der Auftragnehmer ist verpflichtet, auch offenkundige Behinderungen dem
Auftraggeber schriftlich anzuzeigen.
5.7 Auch wenn der Auftraggeber mit der Überwachung der Baudurchführung und
der Terminabwicklung eine eigene Bauleitung (Objektüberwachung gemäß HOAI)
beauftragt hat, werden der Leistungsumfang, die Verantwortlichkeit und die Haftung
des Auftragnehmers hierdurch nicht berührt.
Hat der Auftragnehmer gegen von der Bauleitung des Auftraggebers erteilte
Weisungen Bedenken irgendwelcher Art, muss er diese in jedem Fall unverzüglich
schriftlich mitteilen.
Es wird ausdrücklich vereinbart, dass sowohl Bedenken- als auch etwaige
Behinderungsanmeldungen im Betreff fortlaufend durchzunummerieren und
kenntlich zu machen sind

2. Objektbezogene Vorbemerkungen

Das Wohngebäude besteht aus einem viergeschossigen Altbau. Die linke
Giebelseite des Gebäudes ist freistehend. In ca. 60-75cm Abstand vom Giebel ist
eine Tiefgarageneinfahrt mit einer Gesamtbreite von 3,10m vorhanden. Mit der
 Gerüstaufstellung auf der Rampe der Tiefgarageneinfahrt ist die Aufstellbreite auf
ein Minimum zu begrenzen.

Die verbleibende lichte Breite der Einfahrt darf 2,50m nicht unterschreiten und muss
während er gesamten Baumaßnahme gewährleistet bleiben.
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
Auf die gesamten Giebelfläche soll eine Wärmedämmung von 16cm aufgebracht
werden. Die Lisenen erhalten eine Wärmedämmung von ca. 5 cm. Der
Dachüberstand wird analog der Auftragsstärke der Dämmung vergrößert.
Die rechte Giebelseite des Objekts ist an das Nachbargebäude Martin Luther Straße
18 mit vorhandenem Satteldach angebaut. Die freiliegenden Giebelflächen von Haus
20 sollen auch hier mit einer Wärmedämmung von 16 cm gedämmt werden.
Der Eigentümer des Nachbargebäudes ist auch gleichzeitig der AG.

Die Giebeldämmungen  Nr. 20  und  22 enden jeweils an den Fluchten der Straßen- und der  Hofseite.
Arbeiten im Bereich der Hauseingänge sowie der Tiefgarageneinfahrt bedürfen einer
besonderen Abstimmung mit der Bauleitung bzw. der Anwohner, die Zugängigkeit
während der Bauphase ist mit beiden abzustimmen.
Auf dem Gelände des Wohnkomplexes gibt es generell keine Parkmöglichkeiten.
In der näheren Umgebung sind jedoch Parkmöglichkeiten entlang der Straße
vorhanden.
Auf der Gefachfläche wird WDVS mit 16cm Stärke eingebaut. Alle Lisenenseiten
erhalten WDVS mit 5cm Dicke.

Natursteinsockel bleibt ungedämmt an linken Giebel.

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
Giebel Nr. 22

*Hinweis: BESONDERER TEIL - Putz- und Stuckarbeiten*
2 BESONDERER TEIL - Putz- und Stuckarbeiten

2.1 Geltungsbereich und Ausführungsgrundlage
Der sachliche Geltungsbereich ergibt sich aus ATV/DIN 18350 - Putz- und
Stuckarbeiten.
Die technische Ausführung ergibt sich aus den genannten wie aus den im
Folgenden aufgeführten Regelwerken.
Ergänzend zu den in VOB, Teil C aufgeführten Normen gelten:
DIN 4102 - Brandverhalten von Baustoffen und Bau teilen
Zu beachtende Technische Regeln:
Merkblätter Bundesausschuss Far be und Sach wert schutz (BFS):
BFS Merkblatt 9 - Beschichtung auf Außenputze
BFS Merkblatt 19 - Risse in Außenputzen - Beschichtungen und Armie rung
BFS Merkblatt 20.1 - Beurteilung des Untergrundes für Putzarbeiten: Maßnah men zur Beseitigung von Schäden
Merkblatt der Bauberatung Zement:
Zement-Merkblatt H 4 - Wärmedämmputz
Merkblattsammlung für Ausbau und Fassade des Deutschen Stuck ge werbe bundes
Lehmbau Regeln des Dachverbandes Lehm e.V.:
Die Lehmbau Regeln, Begriffe - Baustoffe - Bauteile
Merkblätter des Bundesverbands der Gipsindustrie e.V. Industriegruppe Bau gipse:
- Verputzen von Fensteranschluss folien
- Putzoberflächen im Innenbereich
- Dünnlagenputz im Innenbereich
- Gipsputze und gipshaltige Putze auf Beton
- Haftbrücken für Gipsputze und gips hal ti ge Putze
Merkblätter des Industrieverbands WerkMörtel e.V. (IWM):
IWM Merkblatt - Außenputz auf Ziegelmauerwerk
IWM Merkblatt - Außenputz auf Mauerwerk aus Leichtbetonsteinen
IWM Merkblatt - Egalisationsanstriche auf Edelputzen
IWM Merkblatt - Einbau und Verputzen von extrudierten
Polystyrol-Hartschaumstoffplatten
IWM Merkblatt - Strukturierte Putzoberflächen - Visuelle
Anforderungen
IWM Merkblatt - Wärmedämmputzsysteme auf Ziegelmauerwerk
Merkblätter der Wissenschaftlich-Technischen Arbeits ge mein schaft für Bau werks erhaltung und Denk mal pflege WTA e.V.
WTA-Merkblatt 2-4-94/D - Beurteilung und Instandsetzung gerissener Putze an
Fassaden
WTA-Merkblatt 2-7-01/D - Kalkputze in der Denkmalpflege
WTA-Merkblatt 2-9-04/D - Sanierputzsysteme
Soweit in der Leistungsbeschreibung auf Technische Spezifikationen, z. B. nationale
Normen, mit denen Europäische Normen umgesetzt werden, europäische
technische Zulassungen, gemeinsame technische Spezifikationen, internationale
Normen, Bezug genommen wird, werden auch ohne den ausdrücklichen Zusatz:
„oder gleichwertig“, immer gleichwertige Technische Spezifikationen in Bezug
genommen.

2.1.a Geltungsbereich und Ausführungsgrundlage - WDVS
Der sachliche Geltungsbereich ergibt sich aus ATV/DIN 18345 – Wärme dämm-Verbund syste me.
Ergänzend sind folgende ATV zu berücksichti gen:
DIN 18451 - Gerüstbauarbeiten
Ergänzend zu den in VOB, Teil C aufgeführten Normen gelten:
DIN 4102 - Brandverhalten von Baustoffen und Bau teilen
DIN 18540 - Abdichten von Außenwandfugen im Hoch bau mit
Fugen dicht stoffen
DIN V 18599 - Wärmedämm-Verbundsysteme; Be griffe, All gemeine
An gaben
Zu beachtende Technische Regeln:
Merkblätter des jeweiligen Wärmedämm-Verbund system-Her stellers
Merkblattsammlung für Ausbau und Fassade des Deutschen Stuck ge werbe bundes
TRGS 519 - Asbest - Abbruch-, Sanierungs- oder In stand hal tungs arbei ten
Merkblätter Bundesausschuss Farbe und Sachwert schutz (BFS):
BFS Merkblatt 21 - Technische Richtlinien für die Pla nung und Ver ar beitung
von Wärme dämm-Ver bund systemen
Merkblätter des Industrieverbandes WerkMörtel e.V. (IWM):
Merblatt WDVS im Sockel- und im erdberührten Bereich

2.2 Angaben zu Stoffen und Bauteilen
Die Verarbeitungsrichtlinien der Werkmörtelhersteller müssen ein ge halten wer den,
auf Verlangen ist dem Auftraggeber Einsicht in diese zu gewähren.
Werkfrischmörtel und Mehrkammer-Silomörtel sind nur mit Zu stim mung der
Bauleitung zu verwenden.
Die Zulassung des Wärmedämm-Verbundsystems nach Abschnitt 2 DIN 18345
muss auf der Bau stelle vor liegen. Dem Auf trag geber oder Bau leiter ist auf Ver langen
Ein sicht in diese zu ge währen Die Anlieferung aller Stoffe und Bauteile des Wärmedämm-Verbundsystems muss in
der Original ver packung erfolgen.

2.3 Angaben zur Ausführung

2.3.1 Allgemeines
Ist der Auftragnehmer mit der Verkehrssicherung der Baustelle be auf tragt, so gehört
da zu auch die laufende Kontrolle der Siche rungs ein rich tungen. Die zeitlichen
Abstände der Kontrollen richten sich nach den örtlichen Gegebenheiten.
Säulen von Schwenkarmauf zügen dürfen nicht zwischen Balkonen oder Kragplatten
ein ge spannt werden; beim Einspannen in Mauer werksöffnungen sind diese vor Beschä di gun gen zu schützen, nach Möglichkeit sind Fensterwinkel zu verwenden.
Alle Stellen, an denen Risse im Putzgrund sichtbar sind oder wo Risse er wartet
werden müssen, sind vor Beginn der Ar beiten mit dem Auf trag geber zu be sichtigen
und festzulegen. Die er for der lichen Maß nahmen zur Vermeidung von Rissen sind
mit dem Auf trag geber ab zu sprechen und deren Vergütung zu regeln. Das gilt besonders für Stoß stellen unter schiedlicher Materialien (Mauerwerk, Beton, Dämmmaterial) als Putz grund und dabei vor allem an unter schied lichen Bauteilen (z. B.
Decke/Unterzug). Putz träger über Holz fach werk sollen keine Verbindung mit dem
Holz werk haben.
Fehlstellen, zu tiefe oder zu breite Fugen sind mit besonderen Maßnahmen aus zugleichen; sie dürfen nicht im Zusammenhang mit der ersten Putzlage ausgeglichen
werden. Ebenso dürfen mit Mörtel geschlossene Fugen und Aussparungen auf
keinen Fall "nass-in-nass" überputzt werden.
Fenster, Fensterstöcke, Türen, Türfutter, Türrahmen, Türzargen, Ver gla sun gen,
Sicht beton-Bauteile, angrenzende Bauteile etc. sind sorg fältig abzu decken. Beim
Entfernen von Putzschichten sind Geräte, Einrichtungen u. ä. staub sicher
abzudecken.
Das Klammern, die Verwendung von Reißzwecken oder ähnlichen Befe sti gungsmitteln, die die ab zu deckende Oberfläche verletzen oder Rost ver ursachen, ist
ausdrücklich unter sagt. Bei Nicht be achtung gehen auch Folge schäden zu Lasten
des Auftragneh mers.
Klebebänder dürfen die Beschichtungen der Fensterrahmen und Türzargen nicht angrei fen. Im Zweifel sind Proben an unsichtbarer Stelle vorzunehmen.
Eingebaute Teile, die durch Mörtel verschmutzt werden, sind sofort ohne Be schä digung zu reinigen.
Vor Einputzen von Metallteilen ist die Materialverträglichkeit zu beachten;
ungeschützte Stahlteile dürfen nicht mit gipshaltigem Putz, Aluminiumteile nicht mit
Kalk- oder Zement putz in Berührung kom men. Kon takte von Kupfer und frischem
Mörtel sind zu ver mei den.
Bei verkleideten Gerüsten ist bei entsprechender Wetterlage auf Zug erscheinun gen
durch die "Kaminwirkung" zu achten; bei Erfor der nis ist für eine vorübergehende
Öffnung von Fassaden gerüst ver klei dun gen zu sorgen. Diese Maß nahmen dienen
der Nach be hand lung des Wärme dämm-Ver bund systems und sind Neben leistungen.
Wenn der Auftragnehmer störende Regenfallrohre demontiert, müssen zur Ver meidung des Ein dringens von Wasser in den Bau körper provi sori sche Re gen wasser ableitungen an ge bracht werden, damit das Regen wasser an ge eigne ter Stelle ab fließen kann. Wenn Regen fall rohre bereits durch andere Unter nehmer de mon tiert
worden sind oder noch nicht ein gebaut waren und keine provi sori schen Re gen

wasser ab leitungen vorhanden sind, muss der Auf trag nehmer mit der Bau leitung, deren An brin gung klä ren, wenn der da zu er for der li che Auf wand das ein fache An stellen
von Kunst stoff rohren oder dgl. über steigt.

2.3.2 Innenputz (entfällt)

2.3.3 Außenputz
Beim Reinigen von Fassaden durch Strahlen mit Wasser sind ggf. Vor sor ge maßnah men zu treffen, dass durch Fugen oder Putzrisse kein Wasser in die
Umfassungswände eindringt. Das gilt in beson de rem Maße für verdecktes
Holzfachwerk. Bei Erneuerung von Außenputz über Holzfachwerk ist unmittelbar
nach Entfernen des Altputzes ein Schlag regenschutz anzubringen.
Bei schadstoffhaltigen Zusätzen bei Nassreinigung sind die Gerüstlagen mit Folie so
ab zu decken, dass das Wasser über eine Rinne in einen Sammelbehälter geleitet
wird.
Dieses Wasser ist gemäß den örtlichen Bestimmungen zu entsorgen. Diese
Entsorgung ist zu belegen.
Außenputz ist möglichst bei bedeckter Witterung anzubringen. An deren falls ist durch
Ab hängen der Gerüste mit Folie o. ä. ein aus reichender Schutz gegen Sonnen einstrah lung zu gewährleisten. Analog ist der Schutz gegen Schlagregen sowie
Austrocknung durch Wind zu sichern.
Bei verkleideten Gerüsten ist bei entsprechender Wetterlage auf Zug erscheinungen
durch die "Kaminwirkung" zu achten; bei Erfor der nis ist für eine vorübergehende
Öffnung von Fassaden gerüst ver klei dun gen zu sorgen. Diese Maßnahmen dienen
der Nach be hand lung des Außen putzes und sind Neben leistungen.
Die Festigkeit des Putzes ist so einzustellen, dass sie geringer ist als die des Untergrun des. Die Festig keit der einzel nen Lagen soll grund sätzlich von innen nach
außen ab nehmen. Unter putze sollen nicht fein körniger sein als der Ober putz. Ausge nommen hier von sind Wärme dämm putz systeme. Deren Putz schichten müssen
aber auf ein ander ab ge stimmt sein.
Bei Außenputz ist auf eine ausreichende Trocknung der einzelnen Lagen zu achten.
Die Trocken zeit ist im Norm fall mit einem Tag pro mm Schicht dicke an zu nehmen.
Sockelputzunterkanten sind gerade und ohne anhaftenden Rest mörtel aus zu bilden.
Soll Kellermauerwerk aus porösem Ziegelmauerwerk im Außen bereich geputzt
werden, sind die Ziegel mit zement ge bunde nen elasti schen Dich tungs schlämmen zu
grun dieren.
Rahmen, Gewände, Fachwerkteile u. ä. aus Metall oder Holz dürfen keine kraftschlüs si ge Ver bindung mit dem Putz haben, sie sind zu mindest durch Kellen schnitt
zu trennen.
Auf gleichmäßige Färbung und Oberflächenausbildung des Außen putzes ist zu
achten. Das gilt be sonders im Bereich der Gerüst lagen, wo auf ein wand freie Übergänge und gleich mäßige Schicht dicke zu achten ist. Flecken und An sätze im Außenputz gelten als wesent licher Mangel.
Sockelputz muss wasserabweisend sein.
Risse im Außenputz mit einer Breite von mehr als 0,2 mm gelten als Mangel.
Geglättete und mit Kellen strukturierte Oberflächen sind mit rost freiem Werkzeug
aus zu führen.

Ausblühungen müssen vor dem Putzen trocken abgebürstet werden (keine Metallbürste verwenden!); das Mauerwerk muss dazu aus ge trocknet sein.

2.3.4 Lehmputz, Putz auf Lehmwänden (entfällt)

2.3.5 Sanierputz (entfällt)

2.3.6 Zusätzliche Angaben für Wärmedämm-Verbundsysteme
Die Verarbeitungsrichtlinien des Wärmedämm-Verbundsystem-Her stellers müssen
ein ge halten wer den, auf Ver langen ist dem Auf trag geber Ein sicht in diese zu gewähren.
Die Mindestverarbeitungstemperaturen der Materialien dürfen in keinem Fall un terschritten werden. Bei Ver klebungs- und Be schich tungs ar bei ten darf die Tempe ra tur
der Außen luft, der Unter gründe und der Materia lien bis zur voll stän digen Durchhärtung nicht unter + 5 Grad Cel sius lie gen, so fern die Her steller vor schriften nicht
andere Grenz werte vor schreiben.
Ist vor Beginn der Ausführung des Wärmedämm-Verbundsystems der Innen putz
noch nicht fertig ge stellt und aus ge trocknet, sind mit der Bau leitung ge eignete Maßnahmen zur Schadens vermeidung in der Außen wand und in dem Wärme dämm-Verbund system durch nach außen dif fun die ren de Feuchtig keit ab zu sprechen.
Bei Wärmedämm-Verbundsystemen mit Dämmung aus Poly styrol über einer Dicke
von 10 cm sind die Sturz bereiche über Öff nungen mit Brand ab schottungen zu
versehen. Wenn in den Leistungs texten keine be sondere Aus führung vor geschrieben wird, kann der Auftrag nehmer die Aus führung dieser Sturz bereiche im
Rahmen der nach je weiliger Zulassung mög lichen Aus führungs arten selber wählen.
Armierungsgewebe muss glatt (faltenfrei) und mittig eingebaut werden. Über Ecken
von Öff nungen ist es dia gonal an zu ordnen. Über lappungen des Gewebes sollen
min des tens 100 mm betragen, Über deckungen beim An schluss an andere Bauteile
ca. 300 mm. Es ist beim Über gang zu ande ren Stoffen (z.B. Dämmung der Deckenauflager, Roll laden kästen) grund sätzlich ein zubauen.
Metallprofile, z.B. Sockelprofile, sind, wenn der Untergrund nicht aus dämmen dem
Ma te rial wie Poren beton, Hochloch-Leicht ziegel oder dgl. sondern z.B. aus Kalksand stein oder Beton be steht, ther misch durch Unter legen von Streifen aus ge eig netem Dämm stoff, z.B. extru dier tem Poly styrol-Hart schaum, zu trennen.
Rahmen, Gewände, Fensterbänke u. ä. dürfen keine kraft schlüs si ge Verbindung mit
dem Putz haben, sie sind durch ge eignete Maß nahmen, z.B. ent sprechen de An- und
Ab schluss profile, Kompri bänder und dgl. zu trennen. Dabei ist darauf zu achten,
dass die An schlüsse alle zu er war ten den Be wegun gen, ins besondere die ther mischen Län gen änderungen, auf nehmen können, ohne dass Schäden im Wärmedämm-Ver bund system auf treten. Es ist außer dem dafür Sorge zu tragen, dass diese
An schlüsse dauer haft gegen das Ein dringen von Wasser ab ge dich tet sind. Dabei ist
nicht nur auf die Ver meidung des Ein dringens von Nieder schlägen zu achten,
sondern auch dafür zu sorgen, dass keine kalte Außen luft durch An schluss fugen,
z.B. unter Fens ter bänken, an Sockel ab schluss profilen und dgl., z.B. durch Ein legen
von Kom pri bändern, hinter das Wärme dämm-Ver bund system ge langen kann.
Hohlräume zwischen Bauteilen und dem Wärmedämm-Verbund system, z.B. unter
Fens ter bänken, sind mit Dämm stoff zu füllen.
Fugenabdichtungen z.B. von Anschlüssen an Blendrahmen von Fenstern und Türen
müssen einen ge ringe ren Dampf durch lass wider stand (sd-Wert) be sitzen als die entsprechen den raum seiti gen Ab dichtun gen. Im Zweifel sind diese recht zeitig vor

der Aus führung mit der Bau leitung ab zu stimmen.
Bei der Verwendung von Kompribändern sind die Verarbeitungs vor schriften der betreffen den Her steller zu be achten. Ins be sondere ist auf Ab stimmung der Band breite
und –dicke auf die Fugen ab messungen zu achten.
Bewegungsfugen des Bauwerks sind, sofern in den Leistungs texten nicht eine
andere Aus führung vor ge schrieben wird, im Wär me dämm-Ver bund sys tem mit Dehnfugen profilen her zu stellen.
Farbtonstufen des Oberputzes/der Schlussbeschichtung:
altweiß: - Farben mit einer geringfügigen Brechung durch un bunte Pigmente
leicht getönt: - Farben mit Volltonanteil bis 12 %
mittel getönt: - Farben mit Volltonanteil über 12 % bis 50 %
satt getönt: - Farben mit Volltonanteil über 50 % bis 90 %
Vollton: - Farben mit Volltonanteil über 90 %

2.4 Preisinhalte
(Vgl. auch Nr. 2.3.4 Sanierputz)
Ergänzend zu Nr. 4.1 DIN 18350 und DIN 18345 gelten als Nebenleistung:
- Das Sichern der Außenhaut gegen die Einwirkung normaler Witterungsein flüsse
wie Regen, Sonneneinstrahlung und Wind.
- Kellenschnitte im Zusammenhang mit Anschlüssen gemäß Nr. 4.1.6 DIN 18 350.
- Das Einputzen der ausgeschriebenen Putzprofile, Eckschutz schie nen und Einputz leisten.
- Das Sichern von Wandbekleidungen gegen Verschmutzung durch Spritzwasser
von den Gerüsten.
- Das Hinterfüllen von ausgeschriebenen Fugen, das Reinigen, Vorbehandeln und
das Begradigen der Ränder ggf. durch Ab kleben.
- Das Weiterrücken fahrbarer Gerüste im Zuge des Arbeits fort schritts für eigene
und fremde Gerüste als Nebenleistung, so fern das ohne Auf- und Abbau und
lediglich durch erneute Abstützung möglich und zulässig ist.
- Das Sichern des Wärmedämm-Verbundsystems und des Ober put zes/der Beschich tung ge gen die Ein wirkung nor maler Witte rungs ein flüsse wie Regen, Sonnen ein strah lung und Wind.
- Das Weiterrücken fahrbarer Gerüste im Zuge des Arbeits fort schritts für eige ne
und fremde Ge rüste als Neben leistung, so fern das ohne Auf- und Ab bau und
ledig lich durch er neute Ab stützung mög lich und zu lässig ist.

2.5 Abrechnungshinweise
Werden Mehrdicken als Zulageposition oder in anderer Form aus ge schrieben, so gilt
bei Nichteinhaltung der genormten Toleranzen durch den vorhandenen Untergrund
der Preis für die Mehrdicke bereits bei geringer Überschreitung der ursprünglich
vorgesehenen Ge samtdicke, sofern in der gleichen Position kein angemessener
Ausgleich für die Mehr leis tung enthalten ist.
In allen anderen Fällen wird der Gesamteinzelpreis für eine be stimm te vorgegebene
Dicke aus dem Grundpreis zuzüglich der Mehrdicke je angefangene Einheit gebildet.
Die zum Vermeiden kraftschlüssiger Verbindungen zwischen dem Wärmedämm-Ver bund system und Bau teilen wie Fenster bänken und dgl. er for der liche Trennung ein schließ lich der Ab dich tung dieser Über gänge ist in die Kosten für den Einbau der be tref fen den Bau teile ein zu rech nen und wird nicht ge sondert ab ge rech net.
Das Gleiche gilt für das Ver füllen von Hohl räumen zwi schen Bau teilen und Wärmedämm-Ver bund system mit Dämm stoff.

2.6 Sonstige Angaben zur Bauausführung
Sofern bei der Beschreibung der Leistung nicht anderes angegeben ist, ist als durch
Nach folge gewerke auf zu bringen de Schluss be schichtung von Wand- bzw.
Decken flächen vor ge sehen: []
Der Auftragnehmer hat dafür Sorge zu tragen, dass während der Ausführung seiner
Leistungen immer mindestens ein fließend deutsch sprechender Mitarbeiter seiner
Firma auf der Baustelle anwesend ist.
Zu den auf der Baustelle vorzuhaltenden Ausführungsunterlagen zählt neben den
Ausführungsplänen auch eine Ausfertigung der Leistungsbeschreibung.
Die Ausführungszeichnungen können vor der Angebotsabgabe nach vorheriger
Terminabsprache eingesehen werden.

Auf gleichmäßige Färbung und Oberflächenausbildung des Außenputzes ist zu
achten. Das gilt be sonders im Bereich der Gerüst lagen, wo auf ein wand freie Übergänge und gleich mäßige Schicht dicke zu achten ist. Flecken und An sätze im Außenputz gelten als wesent licher Mangel.
Sockelputz muss wasserabweisend sein.
Risse im Außenputz mit einer Breite von mehr als 0,2 mm gelten als Mangel.

2.7 Besondere Angaben zur Baustelle - siehe Vorbemerkungen

#### Abschnitt 02.00 Baustelleneinrichtung für Nr. 20 und 22

**02.00.0010 Baustelleneinrichtung, Standard**
*** Pauschalposition
Baustelleneinrichtung, Standard
Einrichten, Vorhalten über die vereinbarte Leistungs zeit sowie
anschließendes Räumen der Baustelle mit Wiederherstellung
des bereit gestellten Geländes einschl. Entfernen von Verunreinigung. Die betroffenen Flächen sind anschließend in den Originalzustand zu versetzen. Mit fo genden, in den Pauschalpreis
ein zu rec nen den Leistungen, soweit sie nicht in nachfolgen den
Ein zel positionen erfasst sind:
- anschlussfreie Chemie-Toilette mit wöchentlicher Reinigung,
inkl. Chemika lien
- Beschilderung mit erforderlichen Verkehrs- und Hin weiszeichen
- Schaffung von Lager- und Arbeitsplätzen für eigene Arbeiten
- Schuttcontainer für eigene Baureste und entstandenen
Bauschutt einschl. Entsorgung auf entsprechenden Deponien
und einschl. Deponiegebühr
- Führen eines Bautagebuchs durch den Vorarbeiter für das
eigene Gewerk und alle gebundenen SUB-Unternehmen
- Installation von Baustrom, Bauwasser, Bau ab wasser ein schl.
Verteilung und An schluss lei tung, Einspeisung, Abgänge,
Nenngrößen nach eigenem Erfordernis, einschl.
Verbrauchsmesseinrichtung
Einschließlich behördlicher Anträge und Gebühren im
Zusammenhang mit der Bau stel len einrichtung, soweit nicht
durch Vorschrif ten anders geregelt.

Achtung: Tiefgarageneinfahrt/ Durchfahrt ist nur mit
Absprache der Bauleitung zu sperren, durchgehende
Benutzung der Befahrung ist ständig zu gewährleisten.

Vorhaltedauer : über die gesamte Bauzeit
Menge: 1,000 psch

**02.00.0020 behördliche Aufwände Straßenlandsperrung und Absperrungen**
*** Pauschalposition
behördliche Aufwände Straßenlandsperrung und
Absperrungen

behördlicher Anträge und Gebühren im Zusammenhang mit der
Bau stel len einrichtung entlang der Hauptstraße, soweit nicht
durch Vorschrif ten anders geregelt.
Hier speziell:
• Einrichten einer Anlieferzone für Materiallieferungen
• Absperren Straßenland als Containerstellplatz während
der Rückbauphase
• möglicher Stellplatz für Baustelleneinrichtung wie Silos etc.
Vorzuhalten sind außerdem ca. 150m rot/ weiße Absperrungen
als Abtrennung zum Straßenraum und Gehweg.
einschl. Beschilderung/ Warnbarken/ Warnleuchten etc. mit
erforderlichen Verkehrs- und Hin weis zeichen

Achtung: Behindertenparkplätze dürfen nicht blockiert werden.
Achtung: öffentlicher Verkehrsraum am Gebäude,
Parkplätze, Gehweg

Vorhaltedauer : über die gesamte Bauzeit
Menge: 1,000 psch

**02.00.0030 Bauzaun, Stahlrahmen (mobil), h=2,00 m, BE**
Bauzaun, Stahlrahmen (mobil), h=2,00 m, BE
Bauzaun aus mobilen Stahlrahmenelementen mit Rundstahlfüllstäben, Stützfüßen aus Be ton, inkl. sämt licher
Verbindungen, Kupp lun gen etc. zur Sicherung des
Baugeländes. Der Zaun ist aufzustellen und nach Ab schluss aller Bau ar beiten wieder ab zubauen. Einschließlich behördlicher
Anträge und Gebühren.
Die Zugänglichkeit zu den Hauseingängen ist zu gewährleisten.
Zaunhöhe : 2,00 m
Vorhaltung über die gesamte Bauzeit

2 X 25 m
Menge: 50,000 m

**02.00.0040 Bauteile schützen, Folie**
Bauteile schützen, Folie
‑Bauteile und Einrichtungs gegen stände zum Schutz mit Folie
abkleben oder staub dicht ab decken.
Leistung inkl. Beseitigung der Ab deck mate ria lien nach
Beendigung der Putz- und Malerarbeiten.

Einbauort Fenster/ Türen und Fensterbänke außen, Balkonseiten

Abklebungen an den Fensterflächen sind so auszuführen, dass
Lüften der Wohungen durch die Bewohner möglich ist oder die
Abklebungen sind Arbeitstäglich zu entfernen und wieder zu
erneuern!

Nr. 20  :  25 m²
Nr. 22  :  20 m²
Menge: 45,000 m²

**02.00.0050 Dokumentation**
*** Pauschalposition
Dokumentation für Nr. 20 und  22
Dokumentation nach Abschluss
über:
- Farbkonzept
- eingesetzte Materialien und Technologien
- Entsorgung von Abbruch- sowie Restmaterial
- Protokolle Strom- und Wasserverbrauch
- Bautagebuch mit Eintragungen zu ausgeführter
 Bauleistung, zur exakten Dokumentation von Witterung,
 Arbeiteranzahl, Arbeitsstunden, besonderen Vorkomnissen
 und Leistungsergebnissen.

Die Dokumentation ist vor Rechnungslegung 1-fach in Papier
und digital zu übergeben
Menge: 1,000 psch

**02.00.0060 Statik Verdübelung WDVS**
*** Pauschalposition
Statik Verdübelung WDVS für Nr. 20  und  22
Erstellung einer Dübelstatik basierend auf den Gegebenheiten
des Gebäudes und des gewählten WDVS Systems.

Dieses ist 2 Wochen vor Ausführungsbeginn der Bauleitung zur
Prüfung vorzulegen.
Menge: 1,000 psch

#### Abschnitt 02.01 Abbruch Nr. 20

**02.01.0010 Heizungsfühler verlängern**
*** Pauschalposition
Heizungsfühler verlängern
Verlängerung des Heizungsfühlers an der linken und rechten Giebelseite
während der Bauzeit und Endmontage nach Fertigstellung
2 Stck
Menge: 1,000 psch

**02.01.0020 Fensterbänke demontieren, entsorgen**
*** Bedarfsposition mit GB
Fensterbänke demontieren, entsorgen
alte Fensterbänke aus Zinkblech in diversen Längen
zurückbauen und entsorgen.
einschl. fachgerechter Demontage an Fenstern ohne
Beschädigung dieser
einschl. Abschlussprofile und evtl. Unterbau
Längen. 0,90m bis 1,10m

Nr. 20  7 Stück
Nr. 22  9 Stück
Menge: 16,000 Stck

**02.01.0030 Demontage Ortgang- und Abdeckbleche**
*** Pauschalposition
Demontage Ortgang- und Abdeckbleche Nr. 20  und  22
Demontage und Entsorgung der Ortgang- und
Gesimsverblechungen und provisorische Abdeckung der
geöffneten Bereiche mittels Folienabdeckung zur Verhinderung
des Niederschlagseintritts in die Konstruktion.
Menge: 1,000 psch

**02.01.0040 Demontage der Müllplatzeinhausung**
*** Pauschalposition
Demontage der Müllplatzeinhausung
und Einlagerung
Menge: 1,000 psch

#### Abschnitt 02.03 Giebelseite links an TG-Einfahrt

**02.03.0010 Untergrundvorbereitung, WDVS**
Untergrundvorberetiung, WDVS
Untergrund auf Schmutz-, Staub-, Öl- und Fett freiheit prüfen,
Flächen von Schmutz und Staub reinigen.
Reinigungsmittel : .............
Menge: 310,000 m²

**02.03.0020 Grundierung, Untergrundverfestigung**
Grundierung, Untergrundverfestigung
Grundierung als Untergrundverfestigung für ober flächig
sanden de Flächen als Vorbereitung für Voll wärme schutz.
Grundhärter : ...........
Menge: 310,000 m²

**02.03.0030 Ausgleichsputz, Unebenheiten**
*** Bedarfsposition mit GB
Ausgleichsputz, Unebenheiten
Ausgleichsputz bei Unebenheiten des  Putzgrundes über
/- 20 mm.
Die Aus führung des Ausgleichsputzes darf nur nach vorheriger
Absprache mit der Bauleitung erfolgen.
Putzgrund : Mauerwerk, verputzt
Mörtelart : nach EN 998-1
Oberfläche : abgezogen
Menge: 3,000 m²

**02.03.0040 Sockelabschlussschiene, Aluminium, WDVS, 160**
Sockelabschlussschiene, Aluminium, WDVS, 160
Sockelabschluss durch Profilleisten aus eloxiertem Alu minium
mit Tropfkante, einschl. Be fes ti gung und Aus gleich von Unebenhei ten.
Breite : 160 mm
Befestigung : gemäß Herstellervorschrift
Produkt: ...............
Menge: 14,200 m

**02.03.0050 Sockelabschlussschiene, Aluminium, WDVS, 50**
Sockelabschlussschiene, Aluminium, WDVS, 50
Sockelabschluss durch Profilleisten aus elo xier tem Alu minium
mit Tropf kante, einschl. Be fes ti gung und Aus gleich von Uneben hei ten.
Breite : 50 mm
Befestigung : gemäß Herstellervorschrift
Produkt: ...............
Menge: 4,000 m

**02.03.0060 MW-Fassadendämmplatte, WLZ 0,035, d = 160 mm**
MW-Fassadendämmplatte, WLZ 0,035, d = 160 mm
Nichtbrennbare Mineralwolle-Platten/ Lamellenstreifen, Klasse
A1, A2 nach DIN 4102-1 oder A1, A2- s1, d0 nach DIN EN
13501-1 nicht glimmend aus Steinfaser mit Schmelzpunkt von
mindestens 1000 °C geprüft nach DIN 4120-17 mit Rohdichte
zwischen 60 und 100 kg/m³
mit systemzugehöriger mineralischer Klebemasse dicht
gestoßen und vollflächig verkleben, mit Armierungsschicht

Dämmplattendicke: 160 mm
Kantenausbildung: stumpf
Bemessungswert der Wärmeleitfähigkeit: 0,035 W/(m x K)
Verdübelung Lammellenstreifen mit zugelassenen, versenkten
Thermodübeln gemäß Fachverband WDVS
WZ 2 (Binnenland)

Zusätzliche Befestigung der Dämmplatten
mit bauaufsichtlich zugelassenen Thermodübeln und
dazugehörigen Dübelkombischeibe,Durchmesser 140 mm,
sowie Thermostopfen

Dübel gemäß Wandbaustoff, Untergrund
und Dämmstoffdicke. Anzahl der Dübel/m²
nach der Dübel-/ Systemlastklasse, gemäß dem Vorschlag
des Fachverbandes WDVS und der zugehörigen Statik.
Verdübelungsbild entsprechend den Verarbeitungsrichtlinien.

Verankerungstiefe mind. 25 mm
(bei Porenbeton: Bohrlochtiefe mind. 90 mm,
Verankerungstiefe mind. 65 mm)

Wandbaustoff: Ziegel
Dübel (Typ/Länge):mind. 225 mm
Verbrauch: gemäß Herstellervorschrift
(WZ 2 Binnenland)

Zusatzverdübelung : gemäß Herstellervorschrift, Statik und
 DIBt
Randbereich : gemäß Herstellervorschrift, Statik und
 DIBt
Verdübelung mit zugelassenen WDVS-Dübeln gemäß
Herstellervorschrift sowie gemäß DIBt Merkblatt zur
"Konstruktiven Ausbildung von Maßnahmen zur Verbesserung
des Brandverhaltens von als "schwerentflammbar"
einzustufenden Wärmedämmverbundsystemen mit
EPS-Dämmstoff"

Armierungsgewebe : alkalibeständig,
 Flächengewicht >= 150 g/m²
Armierungsschicht : mineralisch, Systemkonform und DIBt
Angeb. Fabrikat : ................

Bauteil : Dämmung aller zurückliegenden
Wandabschnitte
Produkt Hersteller/ System: ......................................:
Menge: 245,000 m²

**02.03.0070 MW-Fassadendämmplatte, WLZ 0,035, d = 50 mm**
MW-Fassadendämmplatte, WLZ 0,035, d = 50 mm
Nichtbrennbare Mineralwolle-Platten/ Lamellenstreifen, Klasse
A1, A2 nach DIN 4102-1 oder A1, A2- s1, d0 nach DIN EN
13501-1 nicht glimmend aus Steinfaser mit Schmelzpunkt von
mindestens 1000 °C geprüft nach DIN 4120-17 mit Rohdichte
zwischen 60 und 100 kg/m³
mit systemzugehöriger mineralischer Klebemasse dicht
gestoßen und vollflächig verkleben, mit Armierungsschicht

Dämmplattendicke: 50 mm
Kantenausbildung: stumpf
Bemessungswert der Wärmeleitfähigkeit: 0,035 W/(m x K)
Verdübelung Lammellenstreifen mit zugelassenen, versenkten
Thermodübeln gemäß Fachverband WDVS
WZ 2 (Binnenland)

Zusätzliche Befestigung der Dämmplatten
mit bauaufsichtlich zugelassenen Thermodübeln und
dazugehörigen Dübelkombischeibe,Durchmesser 140 mm,
sowie Thermostopfen

Dübel gemäß Wandbaustoff, Untergrund
und Dämmstoffdicke. Anzahl der Dübel/m²
nach der Dübel-/ Systemlastklasse, gemäß dem Vorschlag
des Fachverbandes WDVS und der zugehörigen Statik.
Verdübelungsbild entsprechend den Verarbeitungsrichtlinien.

Verankerungstiefe mind. 25 mm
(bei Porenbeton: Bohrlochtiefe mind. 90 mm,
Verankerungstiefe mind. 65 mm)

Wandbaustoff: Ziegel
Dübel (Typ/Länge):mind. 225 mm
Verbrauch: gemäß Herstellervorschrift
(WZ 2 Binnenland)

Zusatzverdübelung : gemäß Herstellervorschrift, Statik und
 DIBt
Randbereich : gemäß Herstellervorschrift, Statik und
 DIBt
Verdübelung mit zugelassenen WDVS-Dübeln gemäß
Herstellervorschrift sowie gemäß DIBt Merkblatt zur
"Konstruktiven Ausbildung von Maßnahmen zur Verbesserung
des Brandverhaltens von als "schwerentflammbar"
einzustufenden Wärmedämmverbundsystemen mit
EPS-Dämmstoff"

Armierungsgewebe : alkalibeständig,
 Flächengewicht >= 150 g/m²
Armierungsschicht : mineralisch, Systemkonform und DIBt
Angeb. Fabrikat : ................

Bauteil : Dämmung aller zurückliegenden
Wandabschnitte
Produkt Hersteller/ System: ......................................:
Menge: 56,000 m²

**02.03.0080 MW-Fassadendämmplatte, WLZ 0,035, Leibungen**
MW-Fassadendämmplatte, WLZ 0,035, Leibungen

Fassadendämmstoff wie in Positionen vor, jedoch als
Leibungsdämmung, verkleben, armieren.

Leibungstiefe ca. 10-12cm
Dämmstoffstärke ca. 3-5cm
Menge: 24,000 m

**02.03.0090 Zusätzl. Armierung mit Panzergewebe, nichtbrennbar**
*** Bedarfsposition mit GB
Zusätzl. Armierung mit Panzergewebe, nichtbrennbar
Stoßgefährdeter Bereich (EG Bereich)
Zusätzliche Armierung mit Panzergewebe

Schlagfestigkeit von mindestens 90 J.
bei einem Gesamtaufbau von ca. 4,5 mm
Liefern und Auftragen einer zusätzlichen vollflächigen
Armierungsschicht, als Zulage zur normalen
Systemarmierung.

Vor der normalen Systemarmierung,
mineralische Armierungsmasse auf Wärmedämmplatten volldeckend auftragen, alkalibeständiges Panzergewebe eindrücken und planspachteln.
Panzergewebe: bündig aneinanderstoßen,
Gewebestöße nicht überlappen.

Höhe über Sockel EG: 1,50 m
Produkt: ...................................
Menge: 27,000 m²

**02.03.0100 Fensterbank Dämmkeil wasserdicht herstellen**
Fensterbank Dämmkeil wasserdicht herstellen
Liefern und Montieren eines Miwo
Dämmkeiles, i.M. 3 cm mit 1,5 % Gefälle,
vollflächig verklebt mit einem org. Dichtkleber/ Spachtelmasse
zum Schutz vor Feuchtigkeit,
armiert, Armierungsaufkantung in der Laibung min 2,5 cm,
nach Rosenheimer Fensterbankrichtlinie

Produkt: ....................................

Breite des Auflagers ca. 10-12 cm (vor Ort zu prüfen)
Bauteil: Fensterblechauflagen, Fensterbreiten variiend
zwischen 0,8 und 1,10m
Menge: 6,000 m

**02.03.0110 Eckausbildung, Kunststoffschiene**
Eckausbildung, Kunststoffschiene
Eckausbildung an Eckkanten mittels Gewebewinkel mit Kunststoff-Eckschutzschiene, einschl. einspachteln mit Armierungsmasse, als Zulage zur Systemarmierung.

Produkt: ..................................
Menge: 140,000 m

**02.03.0120 Eckausbildung, Innenecke**
Eckausbildung, Innenecke
Eckausbildung an Eckkanten mittels Gewebewin kel mit Kunststoff-Eck schutzschiene, einschl. ein pachteln mit Armierungsmasse, als Zulage zur Systemarmierung.

Produkt: .................................
Menge: 92,000 m

**02.03.0130 Anschluss Fenster/Türen, WDVS**
Anschluss Fenster/Türen, WDVS
Laibungen von Öffnungen
Ausführung der Laibungsarbeiten mit gleichem Aufbau wie an der Wandfläche einschl. Dämmplatten kleben (MiWo),  Armierung

Anputzleiste als Anschluss bei Fenster-, Tür- und sonstigen Bauteilen liefern und anbringen Ausbilden einer wind- und
schlagregendichten, bewegungsfähigen Systemanschlussfuge mit Anputzleiste, bestehend aus:

- Kunststoffleiste, selbstklebend
- integriertem, komprimiertem
 Fugendichtband
- Glasfasergewebestreifen (entsprechend
 der bauaufsichtl. System-Zulassung)
- Schutzlasche
- Putzanschlag

Produkt: ....................................

Leibungstiefe: ca. 26-30cm an Fenstern und Fenstertüren
sowie an den Stirnseiten der Straßen- und Hofseite

Alle vorgenannten Arbeiten wie das Dämmen, Armieren
einschl. Setzen der Eckwinkel sowie das Anarbeiten an die zu
liefernde Anputzleiste sind in diese Position einzurechnen.
Menge: 53,600 m

**02.03.0140 Diagonalarmierung an Öffnungsecken**
Diagonalarmierung an Öffnungsecken
Diagonalarmierung aus Glasgewebe-Formteilen an allen
Gebäudeöffnungsecken vollflächig in die Armierungsschicht einbinden.
Abmessung: ca. 330 x 545 mm
Maschenweite: 4 x 4 mm
Verbrauch: 1 St/Ecke

Produkt: ....................................
Menge: 28,000 Stck

**02.03.0150 Blech-Übergangsprofil für Lisenenabdeckung**
Blech-Übergangsprofil für Lisenenabdeckung

Blech-Übergangsprofil als Anschluss zur Blechverwahrung der
Gesimsabdeckung liefern und anbringen

Ausbilden einer schlagregendichten, bewegungsfähigen
Systemanschlussfuge
(Blech in separater Position)

Produktvorgabe: sto Übergangsprofil - Blech - Anschlussprofil
mit integriertem Glasfasergewebe, oder ähnl.
Menge: 2,000 m

**02.03.0160 Putzgrundierung Fassade**
Putzgrundierung Fassade
Auftragen eines organischen Voranstrichs als
Grundbeschichtung für den nachfolgenden organischen
Oberputz
Menge: 300,000 m²

**02.03.0170 Putzgrundierung in Leibungen**
Putzgrundierung in Leibungen
Position wie vor, jedoch:
Putzgrundierung wie in vorgenannter Position bezeichnet als
Zulage für die Arbeiten in Fenster- und Türenleibungen

Leibungstiefe ca. 26-30cm
Menge: 24,000 m

**02.03.0180 Organischer Oberputz, 1-2mm**
Organischer Oberputz
Liefern, Auftragen und Strukturieren
eines manuell und maschinell
verarbeitbaren, witterungsbeständigen,
organischen Oberputzes mit Filmkonservierung (gem. BPD-PT
7)

Produkt: ....................................

Struktur: Glattputz
Korn: 1 oder 2 mm, nach Wahl des AG

Farbton: heller Farbton (Hellbezugswert > 20 % analog
Bestandsfarbe gelb)

Abrechnung nach Wandfläche abzgl. Öffnungen >2,50m²,
Leibungen in separater Position
Menge: 300,000 m²

**02.03.0190 Organischer Oberputz in Leibungen**
Organischer Oberputz in Leibungen
Position wie vor, jedoch:
Putzarbeiten wie in vorgenannter Position bezeichnet als
Zulage für die Arbeiten in Fenster- und Türenleibungen

Leibungstiefe ca. 26-30cm
Menge: 24,000 m

**02.03.0200 Algen/ Pilzschutz Siliconharzfarbe mit Filmkonservierung, Hell**
Algen/ Pilzschutz Siliconharzfarbe mit
Filmkonservierung, Hell
Zwischen- und Schlussbeschichtung hydrophob, mit erhöhter Filmkonservierung.
Liefern und Auftragen einer echten Siliconharz-Fassadenfarbe
mit erhöhter Filmkonservierung für eine verzögernde und
vorbeugende Wirkung gegen Algen- und/oder Pilzbefall
der Beschichtung (gem. BPD-PT 7) als Zwischen- und
Schlussbeschichtung.

Bauphysikalische Werte:
sd-Wert: 0,01 m
Klasse V1 hoch, nach EN 1062-1
Klasse C0 durchlässig, nach EN 1062-1
w24-Wert: 0,1 kg /(m²x h0,5)
Klasse W3 niedrig, nach EN 1062-1

Produkt: ....................................

Farbton: hell getönt, gemäß Bestand und Farbkonzept
Abrechnung nach Wandfläche abzgl. Öffnungen >2,50m²,
Leibungen in separater Position
Menge: 300,000 m²

**02.03.0210 Anstrich Leibungen**
Anstrich Leibungen
Positionen wie vor, jedoch:
Anstricharbeiten wie in vorgenannten Anstrichpositionen
bezeichnet als Zulage für die Arbeiten in Fenster- und
Türenleibungen

Leibungstiefe: ca. 26-30cm
Menge: 24,000 m

#### Abschnitt 02.04 Giebelseite rechts zum Satteldach

**02.04.0010 Bauteile schützen, Folie**
Bauteile schützen, Folie
Bauteile und Einrichtungs gegen stände zum Schutz mit Folie
abkleben oder staub dicht ab decken.
Leistung inkl. Beseitigung der Abdeck materialien nach
Beendigung der Putz- und Malerarbeiten.
Einbauort Ziegeldachfläche des Nachbargebäudes
Menge: 27,000 m²

**02.04.0020 Untergrundvorbereitung, WDVS**
Untergrundvorberetiung, WDVS
Untergrund auf Schmutz-, Staub-, Öl- und Fett freiheit prüfen,
Flächen von Schmutz und Staub reinigen.

Reinigungsmittel : .............
Menge: 115,000 m²

**02.04.0030 Grundierung, Untergrundverfestigung**
Grundierung, Untergrundverfestigung
Grundierung als Untergrundverfestigung für ober flächig
sanden de Flächen als Vorbereitung für Vollwärme schutz.

Grundhärter : ...........
Menge: 115,000 m²

**02.04.0040 Ausgleichsputz, Unebenheiten**
*** Bedarfsposition ohne GB
Ausgleichsputz, Unebenheiten
Ausgleichsputz bei Unebenheiten des  Putzgrundes über
/- 20 mm.
Die Aus führung des Ausgleichsputzes darf nur nach vorheriger
Absprache mit der Bauleitung erfolgen.
Putzgrund : Mauerwerk, verputzt
Mörtelart : nach EN 998-1
Oberfläche : abgezogen
Menge: 1,000 m²

**02.04.0050 Sockelabschlussschiene, Aluminium, WDVS, 160**
Sockelabschlussschiene, Aluminium, WDVS, 160
Sockelabschluss durch Profilleisten aus eloxiertem Alu minium
mit Tropfkante, einschl. Be fes ti gung und Aus gleich von Unebenhei ten.
Breite : 160 mm
Befestigung : gemäß Herstellervorschrift

Produkt: ...............
Menge: 20,000 m

**02.04.0060 MW-Fassadendämmplatte, WLZ 0,035, d = 160 mm**
MW-Fassadendämmplatte, WLZ 0,035, d = 160 mm
Nichtbrennbare Mineralwolle-Platten/ Lamellenstreifen, Klasse
A1, A2 nach DIN 4102-1 oder A1, A2- s1, d0 nach DIN EN
13501-1 nicht glimmend aus Steinfaser mit Schmelzpunkt von
mindestens 1000 °C geprüft nach DIN 4120-17 mit Rohdichte
zwischen 60 und 100 kg/m³
mit systemzugehöriger mineralischer Klebemasse dicht
gestoßen und vollflächig verkleben, mit Armierungsschicht

Dämmplattendicke: 160 mm
Kantenausbildung: stumpf
Bemessungswert der Wärmeleitfähigkeit: 0,035 W/(m x K)
Verdübelung Lammellenstreifen mit zugelassenen, versenkten
Thermodübeln gemäß Fachverband WDVS
WZ 2 (Binnenland)

Zusätzliche Befestigung der Dämmplatten
mit bauaufsichtlich zugelassenen Thermodübeln und
dazugehörigen Dübelkombischeibe,Durchmesser 140 mm,
sowie Thermostopfen
Dübel gemäß Wandbaustoff, Untergrund und Dämmstoffdicke. Anzahl der Dübel/m² nach der Dübel-/ Systemlastklasse, gemäß dem Vorschlagdes Fachverbandes WDVS und der zugehörigen Statik.

Verdübelungsbild entsprechend den Verarbeitungsrichtlinien.
Verankerungstiefe mind. 25 mm
(bei Porenbeton: Bohrlochtiefe mind. 90 mm,
Verankerungstiefe mind. 65 mm)
Wandbaustoff: Ziegel

Dübel (Typ/Länge):mind. 225 mm
Verbrauch: gemäß Herstellervorschrift
(WZ 2 Binnenland)

Zusatzverdübelung : gemäß Herstellervorschrift, Statik und
 DIBt
Randbereich : gemäß Herstellervorschrift, Statik und
 DIBt

Verdübelung mit zugelassenen WDVS-Dübeln gemäß
Herstellervorschrift sowie gemäß DIBt Merkblatt zur
"Konstruktiven Ausbildung von Maßnahmen zur Verbesserung
des Brandverhaltens von als "schwerentflammbar"
einzustufenden Wärmedämmverbundsystemen mit
EPS-Dämmstoff"

Armierungsgewebe : alkalibeständig,
 Flächengewicht >= 150 g/m²
Armierungsschicht : mineralisch, Systemkonform und DIBt

Angeb. Fabrikat : ................

Bauteil : Dämmung aller zurückliegenden
Wandabschnitte

Produkt Hersteller/ System: ......................................:
Menge: 85,000 m²

**02.04.0070 Zusätzl. Armierung mit Panzergewebe, nichtbrennbar**
*** Bedarfsposition mit GB
Zusätzl. Armierung mit Panzergewebe, nichtbrennbar
Stoßgefährdeter Bereich (EG Bereich)
Zusätzliche Armierung mit Panzergewebe

Schlagfestigkeit von mindestens 90 J.
bei einem Gesamtaufbau von ca. 4,5 mm

Liefern und Auftragen einer zusätzlichen vollflächigen
Armierungsschicht, als Zulage zur normalen
Systemarmierung.

Vor der normalen Systemarmierung, mineralische Armierungsmasse auf Wärmedämmplatten volldeckend
auftragen, alkalibeständiges Panzergewebe eindrücken und
planspachteln.

Panzergewebe: bündig aneinanderstoßen,
Gewebestöße nicht überlappen.
Höhe über Sockel EG: 1,50 m

Produkt: ...................................
Menge: 3,000 m²

**02.04.0080 Anschluss WDVS an Wandvorsprüngen**
Anschluss WDVS an Wandvorsprüngen
Anschlüsse an Wandvorsprünge
Anputzleiste als Anschluss bei
Fenster-, Tür- und sonstigen Bauteilen
liefern und anbringen

Ausbilden einer wind- und
schlagregendichten, bewegungsfähigen
Systemanschlussfuge mit
Anputzleiste, bestehend aus:

- Kunststoffleiste, selbstklebend
- integriertem, komprimiertem
 Fugendichtband
- Glasfasergewebestreifen (entsprechend
 der bauaufsichtl. System-Zulassung)
- Schutzlasche
- Putzanschlag

Produkt: ....................................

Anschlüsse der WDVS-Flächen an ungedämmten
Wandvorsprüngen inkl. der Anarbeitung an das Traufgesims
des Nachbargebäudes auf der Hofseite

Alle vorgenannten Arbeiten wie das Dämmen, Armieren
einschl. Setzen der Eckwinkel sowie das Anarbeiten an die zu
liefernde Anputzleiste sind in diese Position einzurechnen.
Menge: 35,000 m

**02.04.0090 Eckausbildung, Kunststoffschiene**
*** Bedarfsposition ohne GB
Eckausbildung, Kunststoffschiene
Eckausbildung an Eckkanten mittels Gewebewinkel mit Kunststoff-Eckschutzschiene, einschl. einspachteln mit Armierungsmasse, als Zulage zur Systemarmierung.
Produkt: ..................................
Menge: 1,000 m

**02.04.0100 Blech-Übergangsprofil für Lisenenabdeckung**
Blech-Übergangsprofil für Lisenenabdeckung
Blech-Übergangsprofil als Anschluss zur Blechverwahrung der
Gesimsabdeckung liefern und anbringen

Ausbilden einer schlagregendichten, bewegungsfähigen
Systemanschlussfuge
(Blech in separater Position)

Produktvorgabe: sto Übergangsprofil - Blech - Anschlussprofil
mit integriertem Glasfasergewebe, oder ähnl.
Menge: 2,000 m

**02.04.0110 Putzgrundierung Fassade**
Putzgrundierung Fassade
Auftragen eines organischen Voranstrichs als
Grundbeschichtung für den nachfolgenden organischen
Oberputz
Menge: 85,000 m²

**02.04.0120 Organischer Oberputz, 1-2mm**
Organischer Oberputz
Liefern, Auftragen und Strukturieren
eines manuell und maschinell
verarbeitbaren, witterungsbeständigen,
organischen Oberputzes mit Filmkonservierung (gem. BPD-PT
7)

Produkt: ....................................

Struktur: Glattputz
Korn: 1 oder 2 mm, nach Wahl des AG

Farbton: heller Farbton (Hellbezugswert > 20 % analog
Bestandsfarbe gelb)

Abrechnung nach Wandfläche abzgl. Öffnungen >2,50m²,
Leibungen in separater Position
Menge: 85,000 m²

**02.04.0130 Algen/ Pilzschutz Siliconharzfarbe mit Filmkonservierung, Hell**
Algen/ Pilzschutz Siliconharzfarbe mit
Filmkonservierung, Hell
Zwischen- und Schlussbeschichtung
hydrophob, mit erhöhter Filmkonservierung.

Liefern und Auftragen einer echten Siliconharz-Fassadenfarbe
mit erhöhter Filmkonservierung für eine verzögernde und
vorbeugende Wirkung gegen Algen- und/oder Pilzbefall
der Beschichtung (gem. BPD-PT 7) als Zwischen- und
Schlussbeschichtung.

Bauphysikalische Werte:
sd-Wert: 0,01 m
Klasse V1 hoch, nach EN 1062-1
Klasse C0 durchlässig, nach EN 1062-1
w24-Wert: 0,1 kg /(m²x h0,5)
Klasse W3 niedrig, nach EN 1062-1

Produkt: ....................................

Farbton: hell getönt, gemäß Bestand und Farbkonzept

Abrechnung nach Wandfläche abzgl. Öffnungen >2,50m²,
Leibungen in separater Position
Menge: 115,000 m²

**02.04.0140 Sockelabschlussschiene Dach, Aluminium, WDVS, 140**
Sockelabschlussschiene Dach, Aluminium, WDVS, 140
Sockelabschluss durch Profilleisten aus eloxiertem Aluminium
mit Tropfkante, einschl. Befest gung und Aus gleich von Unebenhei ten.
zur Aufnahme der Sockeldämmplatten,
schräge Montage oberhalb der Dachverblechungsanschlüsse
des Satteldaches,
Breite : 140 mm
Befestigung : gemäß Herstellervorschrift
Produkt: ...............
Menge: 18,000 m

**02.04.0150 Sockelausbildung, d=140, WDVS Anschluss Dachfläche**
Sockelausbildung, d=140, WDVS Anschluss Dachfläche
Sockelausbildung zum Wärmedämm-Verbund system (WDVS)
mit ex tru dier ten Hart schaum platten (XPS) oder aus
expandiertem Polystyrol-Hartschaum (EPS) dicht ge sto ßen, auf org. Dichtkleber/ Spachtelmasse zum Schutz vor Feuchtigkeit verkleben.

Die Sockelplatte ist dicht gestoßen auf die vorhandene
Außenwand, oberhalb Anschlussverblechung des Satteldaches
aufzusetzen. Oberer Fugenabschluss mit Abdichtung zum
Sockelprofil der 160mm Dämmung

Putzgrund: : Mauerwerk verputzt
Sockelhöhe ü. Gel. : ca. 35 cm
Plattendicke : 140mm
WLG : 035

Angeb. Fabrikat : .............................
Menge: 7,000 m²

**02.04.0160 Fugendichtband 2d 20/5-12 mm**
Fugendichtband 2d 20/5-12 mm
Zwischen Sockelprofil und Sockeldämmplatten Fugendichtband
2d 20/5-12 mm gem. Herstellerrichtlinien einlegen
Menge: 18,000 m

**02.04.0170 Armierungsmörtel, Sockeldämmung**
Armierungsmörtel, Sockeldämmung
Armierungsmörtel (-organisch, zementfrei basaltvergütet,
Rissdehnung >2%, Schlagfestigkeit von 15 J, bei Schichtdicke
ca. 4 mm) auf Sockeldämmung, WDVS.

Ausführung:
- Armierungsmörtel auftragen, eben ver ziehen
- ganzflächig Armierungsgewebe mit 10 cm Stoßüberlappung
ein betten (alkalibeständiges Glasfasergewebe)
- Eckverstärkung des Wärme dämm-Ver bundsy tems mit
Glasfasergewe be in die Spach te lung ein gebettet,
- mind. 8 Tage trocknen lassen

Die Armierung muss im oberen Drittel des Putzquerschnitts
liegen

Mörteldicke: : ca. 5 mm
Gesamt- Sockelhöhe: : ca. 0,35 m,
schräg verlaufend zur Satteldachfläche
Oberfläche : für Oberputz vorbereitet

Angeb. Fabrikat/System : ............................
Menge: 7,000 m²

**02.04.0180 Organischer Oberputz, Sockelfläche**
Organischer Oberputz, Sockelfläche

Liefern, Auftragen und Strukturieren eines manuell und maschinell verarbeitbaren, witterungsbeständigen,
organischen Oberputzes mit Filmkonservierung (gem. BPD-PT
7)

Putzgrund : Armierungslage
Sockelhöhe : ab unterem Sockelprofil bis unter
oberes Sockelprofil
Gesamthöhe : ca. 0,35 m

Angeb. Fabrikat: ...

Struktur: Glattputz
Korn: 2' mm '
oder Modellierputz

Fabrikat: ...............................

Bauteil: WDVS Sockelfläche oberhalb der Satteldachflächen
Menge: 7,000 m²

**02.04.0190 Algen/ Pilzschutz Siliconharzfarbe mit Filmkonservierung**
Algen/ Pilzschutz Siliconharzfarbe
mit Filmkonservierung
Sockelbeschichtung als Farbanstrich gem. Farbkonzept,
Zwischen- und Schlussbeschichtung hydrophob, mit erhöhter verkapselter Filmkonservierung.

Liefern und Auftragen einer echten Siliconharz-Fassadenfarbe
mit erhöhter verkapselter Filmkonservierung für eine
verzögernde und vorbeugende Wirkung gegen Algen- und/oder
Pilzbefall der Beschichtung als Zwischen- und Schlussbeschichtung.

Siliconharzanteil im Bindemittel von ca. 50%.
Bauphysikalische Werte:
sd-Wert: 0,01 m
Klasse V1 hoch, nach EN 1062-1
Klasse C0 durchlässig, nach EN 1062-1
w24-Wert: 0,1 kg /(m²x h0,5)
Klasse W3 niedrig, nach EN 1062-1

heller Farbton (Hellbezugswert > 20% analog Bestandsfarbe)
Farbton: nach Wahl des AG, gemäß Farbkonzept, hell getönt

Bauteil: Sockelfläche am Satteldach-Anschluss
Gesamthöhe etwa 35 cm
Menge: 7,000 m²

#### Abschnitt 02.06 Giebelseite Martin-Luther-Str. 22

**02.06.0020 Untergrundvorbereitung, WDVS**
Untergrundvorberetiung, WDVS
Untergrund auf Schmutz-, Staub-, Öl- und Fett freiheit prüfen,
Flächen von Schmutz und Staub reinigen.

Reinigungsmittel : .............
Menge: 190,000 m²

**02.06.0030 Grundierung, Untergrundverfestigung**
Grundierung, Untergrundverfestigung
Grundierung als Untergrundverfestigung für ober flächig
sanden de Flächen als Vorbereitung für Vollwärme schutz.

Grundhärter : ...........
Menge: 190,000 m²

**02.06.0040 Ausgleichsputz, Unebenheiten**
*** Bedarfsposition mit GB
Ausgleichsputz, Unebenheiten
Ausgleichsputz bei Unebenheiten des  Putzgrundes über
/- 20 mm.
Die Aus führung des Ausgleichsputzes darf nur nach vorheriger
Absprache mit der Bauleitung erfolgen.
Putzgrund : Mauerwerk, verputzt
Mörtelart : nach EN 998-1
Oberfläche : abgezogen
Menge: 3,000 m²

**02.06.0050 Sockelabschlussschiene, Aluminium, WDVS, 160**
Sockelabschlussschiene, Aluminium, WDVS, 160
Sockelabschluss durch Profilleisten aus eloxiertem Alu minium
mit Tropfkante, einschl. Be fes ti gung und Ausgleich von Unebenheiten.
Breite : 160 mm
Befestigung : gemäß Herstellervorschrift

Produkt: ...............
Menge: 12,000 m

**02.06.0051 Montage Putzabschluß DACH-PVC**
Montage Putzabschluß DACH-PVC

liefern und montieren eines wärmebrückenfreien
Sockelprofils für WDVS bis 16 cm
Menge: 15,500 m

**02.06.0060 MW-Fassadendämmplatte, WLZ 0,035, d = 160 mm**
MW-Fassadendämmplatte, WLZ 0,035, d = 160 mm
Nichtbrennbare Mineralwolle-Platten/ Lamellenstreifen, Klasse
A1, A2 nach DIN 4102-1 oder A1, A2- s1, d0 nach DIN EN
13501-1 nicht glimmend aus Steinfaser mit Schmelzpunkt von
mindestens 1000 °C geprüft nach DIN 4120-17 mit Rohdichte
zwischen 60 und 100 kg/m³
mit systemzugehöriger mineralischer Klebemasse dicht
gestoßen und vollflächig verkleben, mit Armierungsschicht

Dämmplattendicke: 160 mm
Kantenausbildung: stumpf
Bemessungswert der Wärmeleitfähigkeit: 0,035 W/(m x K)
Verdübelung Lammellenstreifen mit zugelassenen, versenkten
Thermodübeln gemäß Fachverband WDVS
WZ 2 (Binnenland)

Zusätzliche Befestigung der Dämmplatten
mit bauaufsichtlich zugelassenen Thermodübeln und
dazugehörigen Dübelkombischeibe,Durchmesser 140 mm,
sowie Thermostopfen
Dübel gemäß Wandbaustoff, Untergrund
und Dämmstoffdicke. Anzahl der Dübel/m²
nach der Dübel-/ Systemlastklasse, gemäß dem Vorschlag
des Fachverbandes WDVS und der zugehörigen Statik.
Verdübelungsbild entsprechend den Verarbeitungsrichtlinien.

Verankerungstiefe mind. 25 mm
(bei Porenbeton: Bohrlochtiefe mind. 90 mm,
Verankerungstiefe mind. 65 mm)
Wandbaustoff: Ziegel

Dübel (Typ/Länge):mind. 225 mm
Verbrauch: gemäß Herstellervorschrift
(WZ 2 Binnenland)
Zusatzverdübelung : gemäß Herstellervorschrift, Statik und
 DIBt
Randbereich : gemäß Herstellervorschrift, Statik und
 DIBt
Verdübelung mit zugelassenen WDVS-Dübeln gemäß
Herstellervorschrift sowie gemäß DIBt Merkblatt zur
"Konstruktiven Ausbildung von Maßnahmen zur Verbesserung
des Brandverhaltens von als "schwerentflammbar"
einzustufenden Wärmedämmverbundsystemen mit
EPS-Dämmstoff"

Armierungsgewebe : alkalibeständig,
 Flächengewicht >= 150 g/m²
Armierungsschicht : mineralisch, Systemkonform und DIBt

Angeb. Fabrikat : ................

Bauteil : Dämmung aller zurückliegenden
Wandabschnitte

Produkt Hersteller/ System: ......................................:
Menge: 190,000 m²

**02.06.0070 Zusätzl. Armierung mit Panzergewebe, nichtbrennbar**
*** Bedarfsposition mit GB
Zusätzl. Armierung mit Panzergewebe, nichtbrennbar
Stoßgefährdeter Bereich (EG Bereich)
Zusätzliche Armierung mit Panzergewebe

Schlagfestigkeit von mindestens 90 J.
bei einem Gesamtaufbau von ca. 4,5 mm

Liefern und Auftragen einer zusätzlichen vollflächigen
Armierungsschicht, als Zulage zur normalen
Systemarmierung.

Vor der normalen Systemarmierung,mineralische Armierungsmasse auf Wärmedämmplatten volldeckend
auftragen, alkalibeständiges Panzergewebe eindrücken und
planspachteln.
Panzergewebe: bündig aneinanderstoßen,
Gewebestöße nicht überlappen.
Höhe über Sockel EG: 1,50 m

Produkt: ...................................
Menge: 18,000 m²

**02.06.0070.0 MW-Fassadendämmplatte, WLZ 0,035, d = 50 mm**
MW-Fassadendämmplatte, WLZ 0,035, d = 100 mm

Nichtbrennbare Mineralwolle-Platten/ Lamellenstreifen, Klasse
A1, A2 nach DIN 4102-1 oder A1, A2- s1, d0 nach DIN EN
13501-1 nicht glimmend aus Steinfaser mit Schmelzpunkt von
mindestens 1000 °C geprüft nach DIN 4120-17 mit Rohdichte
zwischen 60 und 100 kg/m³
mit systemzugehöriger mineralischer Klebemasse dicht
gestoßen und vollflächig verkleben, mit Armierungsschicht
Dämmplattendicke: 100 mm
Kantenausbildung: stumpf
Bemessungswert der Wärmeleitfähigkeit: 0,035 W/(m x K)
Verdübelung Lammellenstreifen mit zugelassenen, versenkten
Thermodübeln gemäß Fachverband WDVS
WZ 2 (Binnenland)

Zusätzliche Befestigung der Dämmplatten
mit bauaufsichtlich zugelassenen Thermodübeln und
dazugehörigen Dübelkombischeibe,Durchmesser 140 mm,
sowie Thermostopfen
Dübel gemäß Wandbaustoff, Untergrund
und Dämmstoffdicke. Anzahl der Dübel/m²
nach der Dübel-/ Systemlastklasse, gemäß dem Vorschlag
des Fachverbandes WDVS und der zugehörigen Statik.
Verdübelungsbild entsprechend den Verarbeitungsrichtlinien.

Verankerungstiefe mind. 25 mm
(bei Porenbeton: Bohrlochtiefe mind. 90 mm,
Verankerungstiefe mind. 65 mm)
Wandbaustoff: Ziegel

Dübel (Typ/Länge):mind. 225 mm
Verbrauch: gemäß Herstellervorschrift
(WZ 2 Binnenland)

Zusatzverdübelung : gemäß Herstellervorschrift, Statik und
 DIBt
Randbereich : gemäß Herstellervorschrift, Statik und
 DIBt
Verdübelung mit zugelassenen WDVS-Dübeln gemäß
Herstellervorschrift sowie gemäß DIBt Merkblatt zur
"Konstruktiven Ausbildung von Maßnahmen zur Verbesserung
des Brandverhaltens von als "schwerentflammbar"
einzustufenden Wärmedämmverbundsystemen mit
EPS-Dämmstoff"

Armierungsgewebe : alkalibeständig,
 Flächengewicht >= 150 g/m²
Armierungsschicht : mineralisch, Systemkonform und DIBt

Angeb. Fabrikat : ................

Bauteil : Dämmung Gesims

Produkt Hersteller/ System: ......................................:
Menge: 1,440 m²

**02.06.0071 MW-Fassadendämmplatte, WLZ 0,035, Leibungen**
MW-Fassadendämmplatte, WLZ 0,035, Leibungen
Fassadendämmstoff wie in Positionen vor, jedoch als
Leibungsdämmung, verkleben, armieren.

Leibungstiefe ca. 10-12cm
Dämmstoffstärke ca. 3-5cm
Menge: 33,000 m

**02.06.0072 Fensterbank Dämmkeil wasserdicht herstellen**
Fensterbank Dämmkeil wasserdicht herstellen
Liefern und Montieren eines Miwo
Dämmkeiles, i.M. 3 cm mit 1,5 % Gefälle,
vollflächig verklebt mit einem org. Dichtkleber/ Spachtelmasse
zum Schutz vor Feuchtigkeit,
armiert, Armierungsaufkantung in der Laibung min 2,5 cm,
nach Rosenheimer Fensterbankrichtlinie

Produkt: ....................................

Breite des Auflagers ca. 10-12 cm (vor Ort zu prüfen)
Bauteil: Fensterblechauflagen, Fensterbreiten variiend
zwischen 0,8 und 1,10m
Menge: 7,700 m

**02.06.0081 Diagonalarmierung an Öffnungsecken**
Diagonalarmierung an Öffnungsecken
Diagonalarmierung aus Glasgewebe-Formteilen an allen
Gebäudeöffnungsecken vollflächig in die Armierungsschicht einbinden.
Abmessung: ca. 330 x 545 mm
Maschenweite: 4 x 4 mm
Verbrauch: 1 St/Ecke

Produkt: ....................................
Menge: 28,000 Stck

**02.06.0090 Anschluss Fenster/Türen, WDVS**
Anschluss Fenster/Türen, WDVS

Laibungen von Öffnungen
Ausführung der Laibungsarbeiten mit gleichem
Aufbau wie an der Wandfläche einschl.
Dämmplatten kleben (MiWo), Armierung
Anputzleiste als Anschluss bei
Fenster-, Tür- und sonstigen Bauteilen
liefern und anbringen
Ausbilden einer wind- und
schlagregendichten, bewegungsfähigen
Systemanschlussfuge mit
Anputzleiste, bestehend aus:
- Kunststoffleiste, selbstklebend
- integriertem, komprimiertem
 Fugendichtband
- Glasfasergewebestreifen (entsprechend
 der bauaufsichtl. System-Zulassung)
- Schutzlasche
- Putzanschlag
Produkt: ....................................
Leibungstiefe: ca. 20-30cm an Fenstern
sowie an den Stirnseiten der Straßen- und Hofseite
Alle vorgenannten Arbeiten wie das Dämmen, Armieren
einschl. Setzen der Eckwinkel sowie das Anarbeiten an die zu
liefernde Anputzleiste sind in diese Position einzurechnen.
Menge: 60,000 m

**02.06.0110 Putzgrundierung Fassade**
Putzgrundierung Fassade
Auftragen eines organischen Voranstrichs als
Grundbeschichtung für den nachfolgenden organischen
Oberputz
Menge: 190,000 m²

**02.06.0115 Putzgrundierung in Leibungen**
Putzgrundierung in Leibungen

Putzgrundierung wie in vorgenannter Position bezeichnet als
Zulage für die Arbeiten in Fenster- und Türenleibungen
Leibungstiefe ca. 20-30cm
Menge: 33,000 m

**02.06.0120 Organischer Oberputz, 1-2mm**
Organischer Oberputz
Liefern, Auftragen und Strukturieren
eines manuell und maschinell
verarbeitbaren, witterungsbeständigen,
organischen Oberputzes mit Filmkonservierung (gem. BPD-PT
7)
Produkt: ....................................
Struktur: Glattputz
Korn: 1 oder 2 mm, nach Wahl des AG
Farbton: heller Farbton (Hellbezugswert > 20 % analog
Bestandsfarbe gelb)
Abrechnung nach Wandfläche abzgl. Öffnungen >2,50m²,
Leibungen in separater Position
Menge: 190,000 m²

**02.06.0150 Abdichtung, Feuchte, Wand, KMB**
*** Bedarfsposition mit GB
Abdichtung, Feuchte, Wand, KMB
  Abdichtung von erdberührten Wänden von außen
mit kunststoffmodifizierter Bitumendickbeschichtung (PMBC; KMB)
als Spachtelmasse in zwei Arbeitsgängen, einschl. systembedingtem Voranstrich.
  Bauteil : Sockel- Außenwand

  Belastungsart : Bodenfeuchte, nicht stauendes Sickerwasser
  Trockenschichtdicke : mind. 3 mm
  Wasserdichtheit : W1
  Rissüberbrückung : CB2
  Druckfestigkeit : C1
  Höhe  0,40  m
Menge: 6,000 m²

**02.06.0160 Hohlkehle**
Herstellen der Hohlkehle für die Abdichtung
Menge: 12,000 m

**02.06.0170 Perimeterdämmung**
Perimeter-Dämmplatte, nach DIN 4102 schwer entflammbarB1,
nach DIN 4108 WLG 035, mit Klebe- undArmierungsschicht ansetzen im Spritzwasserbereich

Plattendicke: 140 mm

  Armierungsmörtel (-organisch, zementfrei basaltvergütet
  Rissdehnung >2%, Schlagfestigkeit von 15 J, bei Schichtdickeca. 4 mm) auf Sockeldämmung, WDVS.
  Ausführung:
- Armierungsmörtel auftragen, eben ver ziehen
- ganzflächig Armierungsgewebe mit 10 cm Stoß über lap pung
ein betten (alkalibeständiges Glasfasergewebe)
- Eckverstärkung des Wärme dämm-Verbundsystems mit
Glasfasergewe be in die Spach te lung ein gebettet,
- mind. 8 Tage trock nen las sen
  Mörteldicke: : ca. 5 mm
Gesamt- Sockelhöhe: : ca. 0,50 m,

Oberfläche : für Oberputz vorbereitet
Angeb. Fabrikat/System : ............................

Organischer Oberputz
Liefern, Auftragen und Strukturieren
eines manuell und maschinell
verarbeitbaren, witterungsbeständigen,
organischen Oberputzes mit Filmkonservierung (gem. BPD-PT7)

Putzgrund : Armierungslage
Sockelhöhe : bis unter oberes Sockelprofil
Gesamthöhe : ca. 0,50 m
Angeb. Fabrikat: ...
Struktur: Glattputz
Korn: 2' mm '
oder Modellierputz

Fabrikat: ................................
Bauteil: WDVS Sockelfläche

  Sockelbeschichtung als Farbanstrich gem. Farbkonzept,
Zwischen- und Schlussbeschichtung
hydrophob, mit erhöhter verkapselter Filmkonservierung.
Liefern und Auftragen einer echten Siliconharz-Fassadenfarbe
mit erhöhter verkapselter Filmkonservierung für eine
verzögernde und vorbeugende Wirkung gegen Algen- und/oder
Pilzbefall
der Beschichtung als Zwischen- und Schlussbeschichtung.
Siliconharzanteil im Bindemittel von ca. 50%.
Bauphysikalische Werte:
sd-Wert: 0,01 m
Klasse V1 hoch, nach EN 1062-1
Klasse C0 durchlässig, nach EN 1062-1
w24-Wert: 0,1 kg /(m²x h0,5)
Klasse W3 niedrig, nach EN 1062-1
heller Farbton (Hellbezugswert > 20% analog Bestandsfarbe)
Farbton: nach Wahl des AG, gemäß Farbkonzept, hell getönt
Bauteil: Sockelfläche

  Höhe Sockel:  0,50 m
Menge: 6,000 m²

#### Abschnitt 02.08 Sonstiges - Stundenlohnarbeiten

**02.08.0004 Stundensatz Fachwerker, Putzarbeiten**
*** Bedarfsposition ohne GB
Arbeiten, welche nicht in den Positionen er fasst sind und gegen
Nachweis zur Ausführung kom men:
Fachwerker
Menge: 1,000 Std

**02.08.0010 Außenputz prüfen, Hohlstellen, Risse**
Außenputz prüfen, Hohlstellen, Risse
Außenputz auf Hohlstellen, Risse und sicht bare Schad stellen
prü fen, einschl. ggf. Gerüst stellung.
Größe Einzelflächen : max. 0,5m2
Putzart : Glattputz analog Bestand
Menge: 3,000 m²

**02.08.0020 Putzsanierung, Kleinflächen Bestandsputz**
Menge: 3,000 m²

**02.08.0030 Stundensatz Vorarbeiter, Putzarbeiten**
*** Bedarfsposition ohne GB
Stundensatz Vorarbeiter, Putzarbeiten
Arbeiten, welche nicht in den Positionen er fasst sind und gegen
Nachweis zur Ausführung kom men:
Vorarbeiter
Menge: 1,000 Std

### Bereich 03 Dachklempnerarbeiten

*Hinweis: Objektbezogene Vorbemerkunge*
Bei diesem LV werden die Dachverlängerungen infolge der geplanten Dämmstärken beschrieben. Auf der horizontalen Dachfläche wurde von einer Schweißbahnabdichtung ausgegangen. Die verschieferte Mansardeindeckung an Hof- und Straßenseite ist ebenfalls klempnerseitig zu verlängern und an die Bestandsverblechung anzuschließen ohne diese Schieferflächen zu de- und montieren. Sämtliche Verblechungen einschl. der Außenfensterbänke sind aus verzinktem Stahlblech beschrieben.

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Martin-Luther-Str. 22

BESONDERER TEIL - Klempnerarbeiten
2.1 Geltungsbereich und Ausführungsgrundlage
Der sachliche Geltungsbereich ergibt sich aus ATV/DIN 18339 - Klemp ner ar beiten.
Ergänzend sind folgende ATV zu berücksichtigen:
DIN 18338 - Dachdeckungs- und Dachabdichtungs arbeiten
DIN 18360 - Metallbauarbeiten
DIN 18451 - Gerüstbauarbeiten
Die technische Ausführung ergibt sich aus den ge nannten wie aus den im Folgenden auf ge führten Regel werken.
Ergänzend zu den in VOB, Teil C aufgeführten Normen gelten:
DIN EN 826 - Wärmedämmstoffe für das Bauwesen - Bestimmung
des Verhaltens bei Druckbeanspruchung
DIN EN 1172 - Kupfer- und Kupferlegierungen - Bleche und Bän der für
das Bau wesen
DIN EN 1396 - Aluminium und Aluminiumlegierungen - Bandbe schichtete Bleche und Bänder für all ge meine Anwendungen
DIN EN 10326 - Kontinuierlich schmelztauchveredeltes Band und Blech
aus Bau stählen - Tech ni sche Liefer be dingungen
DIN EN 10327 - Kontinuierlich schmelztauchveredeltes Band und Blech
aus weichen Stäh len zum Kalt umformen - Tech ni sche
Liefer bedingungen
DIN EN 12588 - Blei und Bleilegierungen - Gewalzte Bleche aus Blei für
das Bau wesen
DIN EN 10088-1 - Nichtrostende Stähle - Teil 1: Verzeichnis der nicht
rosten den Stähle
DIN EN 10088-3 - Nichtrostende Stähle - Teil 3: Technische Liefer bedingun gen für Halb zeug, Stäbe, Walz draht, ge zo ge nen
Draht, Pro file und Blank stahl er zeug nisse aus korrosions be ständigen Stählen für all ge meine Ver wendung
DIN EN ISO 4042 - Verbindungselemente - Gal va ni sche Über züge
Zusätzlich zu beachtende Technische Regeln:
Zentralverband Sanitär Heizung Klima (ZVSHK)

- Richtlinien für die Ausführung von Metall-Dächern, Außen wand be klei dun gen und
Bau klemp ner-Ar bei ten (Fach regeln des Klemp ner-Hand werks)
Aus den Fachregeln des Zentralverbands des Deutschen Dach decker hand werks e.
V. (ZVDH)
- Fachregeln Metallarbeiten
- Merkblatt Äußerer Blitzschutz auf Dach und Wand
Es gilt jeweils die bei Auftragserteilung aktuelle Fassung der Fach regeln. Bei Widersprü chen haben diese Fach regeln Vor rang vor den DIN-Vor schrif ten. Unter den
Fach regeln gelten wieder um die Regeln des Dach decker hand werks vorrangig.
Soweit in der Leistungsbeschreibung auf Technische Spezifikationen, z. B. nationale
Normen, mit denen Europäische Normen umgesetzt werden, europäische
technische Zulassungen, gemeinsame technische Spezifikationen, internationale
Normen, Bezug genommen wird, werden auch ohne den ausdrücklichen Zusatz:
„oder gleichwertig“, immer gleichwertige Technische Spezifikationen in Bezug
genommen.
2.2 Angaben zu Stoffen und Bauteilen
Dübel zur Befestigung müssen auf den Untergrund abgestimmt sein; ihre
Spreizkräfte dürfen keine zu großen inneren Spannun gen erzeugen. Bei nicht
ausreichend festem Untergrund sind Injektions anker zu verwenden.
2.3 Angaben zur Ausführung
2.3.1 Allgemeines
Jede Vorleistung ist - auch arbeitstäglich - zu überprüfen. Die Ab de ckung der
Dichtun gen und der Dachhaut mit Arbeitsbühnen, die Ab lage von Werk zeugen und
Hilfsmitteln hat so zu erfolgen, dass der Schutz fremder Arbeiten garantiert ist.
Säulen von Schwenkarmauf zügen dürfen nicht zwischen Balkonen oder Kragplatten
ein ge spannt werden; beim Einspannen in Mauer werks öffnungen sind diese vor Beschä di gun gen zu schützen, nach Möglichkeit sind Fensterwinkel zu verwenden.
Sofern dem Leistungsverzeichnis keine Detailunterlagen beigefügt sind, treffen die
Pläne des Architekten in erster Linie eine formale Aussage. Es ge hört zu den
Aufgaben des Auf tragnehmers, Stöße, Verbindungen, Be festigun gen,
toleranzaufnehmende An schlüs se u. dgl. in Absprache mit dem Architekten, den
geltenden Regeln der Bautechnik und gemäß dem zu erwartenden Gebrauchswert
herzu stellen.
Gegen Verschmutzungen und Beschädigungen anderer Bauteile sowie zur
Vermeidung der Ge fährdung von Personen sind vom Auftragnehmer der Verkehrssitte ent sprechende und zumutbare Vor kehrungen zu treffen (Abdeckun gen,
Hin weis schilder, Absperrungen u.dgl.).
Attikaabdeckungen sollen, falls durch Beschreibung oder verlangtes Pro dukt nicht
anders vor gegeben, ein Gefälle nach innen von ca. 10 % er halten. Stöße sind mit
Stoß blechen zu unterlegen.
2.3.2 Blecharbeiten
Bei Verwendung von Kupferblech muss zur Vermeidung von Ablauf spuren der Überstand abweichend von Nr. 3.4.3 DIN 18339 mindestens 40 mm betragen.
Besteht die Gefahr einer Bitumenkorrosion, sind Blechteile vor sorg lich zu
beschichten.
Bei Blenden sind die Einzelgrößen von Blechtafeln in Abhängigkeit von der Dicke so
zu wählen, dass Beulenbildung vermieden wird. Sollen deshalb Sicken ausgebil det
werden, ist zuvor der Architekt zu konsultieren.
Feuerverzinkungen sind erst nach Abkantung der Bleche vorzu nehmen, wenn ein
Rei ßen oder Abblättern der Zinkschicht nicht ausgeschlossen werden kann. Werden
Boh rungen erst nach träglich angebracht, ist eine Kalt verzinkung der Lochleibung
und -um ge bung unerlässlich.
Wandanschluss- oder Überhangstreifen sind in Sicht mauer werk min des tens 2 cm
einzulassen und elastisch zu verfugen. In anderen Fällen sind Über hang strei fen mit
Dichtschnur und elasti scher Verfugung anzu bringen.
Der Bewegungsfugenausgleich bei innenliegenden Rinnen darf nicht durch eine
Schie be naht, sondern muss durch einen wasser füh ren den Aus gleich erfolgen.
Bei Ziegeldächern ohne Schneefanggitter sind Rinnenhalter der Trag fähigkeitsklasse H zu verwenden.
Anzahl und Abstände der direkten oder indirekten Befesti gungs punkte für Bleche
sind unter besonderer Beachtung der Wind sog kräfte und der Be lastung durch Eis
aus zu wählen.
Die Befestigungen erfolgen grundsätzlich indirekt, durch Schiebe hafte, Hafte und
Haft streifen. Diese sind auf Porenbeton und Mauer werk mit Dübel und Schrauben,
auf Blech mit Hohlnieten, auf Dämmungen mit Spezialdübeln und
korrosionsgeschützten Schrau ben zu befestigen. Haftnägel sind nur dort zu
verwenden, wo ein Lockern aus ge schlossen ist. Klebeverbindungen mit Kleber auf
Bitumenbasis sind als Verbindung von Ab deckungen aus Blech mit glattflächiger
Unter konstruktion für Fensterbank- und Ge sims ab deckun gen gestattet.
Für alle Abkantungen sind Abkantschienen zu verwenden; das An reißen mit der
Reiß nadel ist dabei wegen der Kerbwirkung zu ver meiden.
Die ggf. erforderliche zusätzliche Abdichtung der Längsfalze bei Dach deckun gen ist
mit einzulegenden Dichtungsbändern auszu führen, welche ohne Stöße zu verlegen
sind.
Oberhalb von Durchdringungen der Dachhaut sind die Querfalze nicht rechtwinkelig,
sondern schräg zu den Längsfalzen anzu ord nen. Bei flachen Dächern (<12 %) sind
im Bereich von Durch drin gungen die Blechver bindungen (senk recht zum Gefälle
ange ord net) nicht zu falzen, sondern zu löten; gleiches gilt analog für
Verwahrungen. Falz ar beiten sind bei Temperaturen unter 10 Grad Celsius nur mit
Vor wärmung durchzuführen.
Freie Kanten der Bleche sind zu entgraten; bei Blechdicken bis 1 mm sind sie um zubördeln.
Späne, die von Bohr- und Fräsarbeiten herrühren, sowie Reste von Schleifstaub
sind so fort von den be ar bei teten Teilen zu entfernen.
Bei Arbeiten mit Schussapparaten gilt die UVV (BGV D9 – Ar bei ten mit Schussapparaten) un ein ge schränkt. Die Arbeiten dürfen nur nach Ge nehmigung durch die
Bau leitung durch ge führt werden. Die Ge neh mi gung soll schriftlich erteilt werden; sie
ist auf be stimmte Bauteile, Räume und Zeiten zu be schränken.
2.4 Preisinhalte
Der Auftragnehmer hat während der Arbeitszeit und bei technisch bzw. ar beits zeit
lich bedingter Unterbrechung der Arbeiten bei Er for der nis vorsorg lich für eine aus reichen de provisorische gemäß Abschnitt 4.1.10 ATV DIN 18299 zu sor gen. An sprüche
des Auf trag nehmers gemäß Nr. 4.2.6 DIN 18299 bzw. Nr. 4.2.1 DIN 18339 werden
davon nicht be rührt.
Das Weiterrücken fahrbarer Gerüste gilt im Zuge des Arbeits fort schritts für eigene
und fremde Gerüste als Nebenleistung, sofern das ohne Auf- und Abbau und
lediglich durch er neute Abstützung möglich und zulässig ist.
Das Nachverzinken von Schnittstellen und Anschlüssen (Kaltver zinkung) auf der
Bau stelle ist eine Nebenleistung.
Ist für Normelemente oder -bauteile eine allgemeine statische Berech nung
Bestandteil des Preises und ist sie auf Verlangen vor zu legen oder - als Kopie -
auszuhändigen, so ge hört dieses zu den Neben leistungen.
Konstruktions- und Ausführungspläne, die nur für das vom Bieter an ge botene
Erzeugnis bzw. Fabrikat gelten bzw. erforderlich sind, sind in den Preis
einzurechnen. Dazu gehört auch das Maßnehmen auf der Baustelle zwecks
Erarbeitung dieser Pläne.
2.5 Abrechnungshinweise
2.6 Sonstige Angaben zur Bauausführung
Der Auftragnehmer hat dafür Sorge zu tragen, dass während der Ausführung seiner
Leistungen immer mindestens ein fließend deutsch sprechender Mitarbeiter seiner
Firma auf der Baustelle anwesend ist.
Zu den auf der Baustelle vorzuhaltenden Ausführungsunterlagen zählt neben den
Ausführungsplänen auch eine Ausfertigung der Leistungsbeschreibung.
Die Ausführungszeichnungen können vor der Angebotsabgabe nach vorheriger
Terminabsprache eingesehen werden

#### Abschnitt 03.01 Abbrucharbeiten

**03.01.0010 Fensterbänke demontieren, entsorgen**
Fensterbänke demontieren, entsorgen
alte Fensterbänke aus Zinkblech in diversen Längen
zurückbauen und entsorgen.
einschl. fachgerechter Demontage an Fenstern ohne
Beschädigung dieser
einschl. Abschlussprofile und evtl. Unterbau
Längen. 0,90m bis 1,10m
Menge: 7,000 Stck

**03.01.0020 Demontage Ortgang- und Abdeckbleche**
Menge: 40,000 m

#### Abschnitt 03.02 Klempner-/Schlosserarbeiten Nr. 20

**03.02.0010 Fensterbankabdeckung, Titan-Zink, Z 333**
Fensterbankabdeckung inkl. aller Anschlüs se, Fal ze, Ausschnit te und Ab kan tun gen so wie elas ti sche Ver fu gung an
Fens ter und Mauer werk.
Material : Titan-Zinkblech
Blechdicke : 0,7 mm
Zuschnitt : 333 mm
Befestigungsart : Bitumenkleber (Antidröhn schicht)
Fensterbankband zwischen Fensterbank-Anschraubsteg
und Fensterrahmen anbringen. Hohlräume unter den
Fensterbänken mit Füllschaum auszuschäumen.
inkl. Fensterbankanker
Die Fensterbänke müssen regendicht ohne Behinderung
der Dehnung eingepaßt werden.
Vor der Bestellung/Herstellung der Fensterbänke sind die
genauen Maße zu prüfen und es ist beim Bauherrn ein
Muster vorzulegen.
Schlagregendicht, mit vorkomprimierten Dichtbändern seitlich
sowie umlaufend hinterlegt
Fensterbreite: ca. 99 cm - 121cm
Ausladung: ca. 400 mm (Maß vor Ort prüfen,
Tropfkantenabstand ca. 5cm zur fertigen Fassade)
Die Maße sind vor Bestellung vor Ort zu überprüfen
einschl. Verbrauchs- und Abdichtungsmaterial
Der Einbau hat nach "Empfehlung für den Einbau/ Ersatz von
Metall-Fensterbänken (WDVS-Fassade)" von der
Gütegemeinschaft Wärmedämmung von Fassaden e.V.
Frankfurt am Main zu erfolgen
Menge: 7,000 m

**03.02.0020 Blechabdeckung Pfeilerabdeckungen**
Blechabdeckung Pfeilerabdeckungen
Liefern und montieren einer Blechabdeckung für die
Pfeilerköpfe, bestehend aus gekantetem Zinkblech
zum Einschieben in das Blech-Übergangsprofil innerhalb des
WDVS-Aufbaus,
Abdeckblech mit Gefälle nach vorn mind. 5%
3-fach gekantet, mit Tropfkante
Abwicklung ca. 260mm (ca. 75-120-50-10)
Menge: 5,000 m

**03.02.0030 Verlängerung UK Ortgang Flachdachanschluss + Abdichtung Schalung, OSB-Platte, Lastwinkel**
Verlängerung UK Ortgang Flachdachanschluss +
Abdichtung
Schalung, OSB-Platte, Lastwinkel
Herstellung der Flachdachverlängerung nach
Ausführungsdetail mit Stahlwinkel 90° 15x15cm auf
Bestandsgiebel montiert, OSB-Platten 40mm dick als Verlängerung der
Bestandsschalung,
Bei der Bemessung der Breite ist ein fertiges Überstandsmaß
von min. 10cm einzuhalten.
oberseitige flächige Anarbeitung an Bestandsschalung des
Flachdachs,
Menge: 35,000 m

**03.02.0040 Verlängerung UK Ortgang Mansarddach Schalung, OSB-Platte, Lastwinke**
Verlängerung UK Ortgang Mansarddach
Schalung, OSB-Platte, Lastwinke
Herstellung der Flachdachverlängerung nach
Ausführungsdetail mit Stahlwinkel 90° 15x15cm auf
Bestandsgiebel montiert,
OSB-Platten 40mm dick als Verlängerung der
Bestandsschalung,
Bei der Bemessung der Breite ist ein fertiges Überstandsmaß
von min. 10cm einzuhalten.
Mansarddachfläche ist mit Naturschiefer eingedeckt. Es sind
keine Eingriffe in die Schieferfläche geplant. Die Verbreiterung
des Ortgangs wird nur durch die unterseitig montierte
OSB-Platte mit Stahlwinkeln realisiert. Anbindung der neuen
Ortgangverblechung erfolgt unter Verwendung des Stehpfalzes
der Bestandsverblechung.
Menge: 9,000 m

**03.02.0050 Attikaabdeckung, Titan-Zink, Z 333**
Attikaabdeckung, Titan-Zink, Z 333
Attikaabdeckung mit Frontblende und Tropf blech hin ten, inkl.
Herstel len der Steh falze, Be festi gungen, Ab kan tungen und Abschlüsse.
Flachdach- und Mansarddachanschlüsse
Zuschnitt : 333 mm
Material : Titan-Zinkblech
Blechdicke : 0,8 mm
Menge: 44,000 m

**03.02.0060 Zulage Ortgangverblechungen**
Zulage Ortgangverblechungen
Zulage für die Endstücke der Ortgangbleche sowie die
Übergangsbereiche von Flachdach zum Mansarddach
Menge: 10,000 Stck

#### Abschnitt 03.03 Klempner-/Schlosserarbeiten Nr. 22

**03.03.0010 Fensterbankabdeckung, Titan-Zink, Z 333**
Fensterbankabdeckung inkl. aller Anschlüs se, Fal ze, Ausschnit te und Ab kan tun gen so wie elas ti sche Ver fu gung an
Fens ter und Mauer werk.
Material : Titan-Zinkblech
Blechdicke : 0,7 mm
Zuschnitt : 333 mm
Befestigungsart : Bitumenkleber (Antidröhn schicht)
Fensterbankband zwischen Fensterbank-Anschraubsteg
und Fensterrahmen anbringen. Hohlräume unter den
Fensterbänken mit Füllschaum auszuschäumen.
inkl. Fensterbankanker
Die Fensterbänke müssen regendicht ohne Behinderung
der Dehnung eingepaßt werden.
Vor der Bestellung/Herstellung der Fensterbänke sind die
genauen Maße zu prüfen und es ist beim Bauherrn ein
Muster vorzulegen.
Schlagregendicht, mit vorkomprimierten Dichtbändern seitlich
sowie umlaufend hinterlegt
Fensterbreite: ca. 99 cm - 121cm
Ausladung: ca. 400 mm (Maß vor Ort prüfen,
Tropfkantenabstand ca. 5cm zur fertigen Fassade)
Die Maße sind vor Bestellung vor Ort zu überprüfen
einschl. Verbrauchs- und Abdichtungsmaterial
Der Einbau hat nach "Empfehlung für den Einbau/ Ersatz von
Metall-Fensterbänken (WDVS-Fassade)" von der
Gütegemeinschaft Wärmedämmung von Fassaden e.V.
Frankfurt am Main zu erfolgen
Menge: 7,800 m

#### Abschnitt 03.04 Dachabdichtungsarbeiten Nr. 20

**03.04.0010 Dachabdichtung, Bitumen,a.Attika,2-lagig**
Dachabdichtung, Bitumen,a.Attika,2-lagig
Dachabdichtungsanschluss der zwei la gi gen Ab dich tung aus Bitu men schweiß bahnen an Attika wie folgt:
- Bitumen-Voranstrich, kaltflüssig, auf Attika flä che
- Kehlleisten aus Dämmstoff
- beide Lagen der Dachabdichtung über Kehl leis ten füh ren
- Hochführen der Dampfsperre bis über Attika (unter Dämmung)
- 1 Lage Bitumen-Schweißbahn auf erste La ge der Dach abdich tung auf schwei ßen, bis Attika-Außen kan te füh ren
- 1 Lage Bitumen-Schweißbahn auf Ober lage der Dach ab dichtung auf schwei ßen, bis Attika-Außen kan te füh ren, me chanisch in Be ton oder Holz boh le be fes ti gen
Kehlleisten : 60/60 mm
1. Lage : PYE-G 200 S4, Z=ca. 330 mm
2. Lage : PYE-PV 250 S5, Z=ca. 500 mm
Oberflächenschutz : Splitt oder Granulat
Einwirkungsklasse : I A
Eigenschaftsklasse : beide E 1
Angeb. Fabrikat :
Menge: 35,000 m

#### Abschnitt 03.05 Dachabdichtungsarbeiten Nr. 22

**03.05.0010 Höhensicherung im Bereich der ungesicherten Traufe**
Höhensicherung im Bereich der ungesicherten
Traufe
Zulage für Arbeiten ohne Gerüst mit PSA
(Persönlicher Schutzausrüstung) im Bereich des
Steildaches
beideitig
Menge: 1,000 Stck

**03.05.0020 Ortgangverbreiterung**
Ortgangverbreitung wie folgt:

Aufnehmen des Ortgang auf einer Breite bis 50cm
und Material seitlich Zwischenlagern
Liefern von Lattenverlängerung aus Metall und auf
Bestandslattung montieren
Zwischengelagerte Dacheindeckung und
Ortgangziegel wieder fachgerecht befestigen.

Liefern von zusätzlichen Biberschwanzziegeln
passend zum Bestand (1 Stck/ Lattung)
Menge: 100,000 Stck

**03.05.0030 Firstverlängerung**
Firstverlängerung
Lieferung und Montage von zusätzlichen Firsten
inkl. der Vorarbeiten für
Unterkonstruktionsverlängerung
Menge: 1,000 Stck

**03.05.0040 Herstellen, Liefern und Montieren für Einlaufblech im Ortgangbereich**
Herstellen, Liefern und Montieren für Einlaufblech im Ortgangbereich
( Da der Ortgang verbreitert wird und die
Dachrinnen im Bestand bleibt, wird ein Einlaufblech
auf der Dachhaut montiert. Dadurch wird das
Wasser in die Dachrinne geleitet.)
Menge: 2,000 Stck

**03.05.0050 Ortgang**
Herstellen, liefern und montieren der Ortgangausbildung lt. Skizze.
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Menge: 15,500 m

**03.05.0060 Ersatzlieferung Ortgangziegeln**
*** Bedarfsposition mit GB
Ersatzlieferung Ortgangziegeln
Ortgangausbildung mit Ortgangziegel,
passend in Form und Farbe zur Dacheindeckung,
liefern und mit Edelstahlschrauben mechanisch
fixieren.
als Ersatz für defekte Ortgangziegel
Ziegel passend zum Bestand:

als Austausch für geschnittene bzw. defekte Ziegel
die bei der Demontage nicht zerstörungsfrei
demontiert werden konnten
inkl. Materialbeschaffung und Transport auf das
Dach
Menge: 20,000 Stck

#### Abschnitt 03.06 Stundenlohnarbeiten

**03.06.0010 Stundensatz Facharbeiter, Dachklempner**
*** Bedarfsposition ohne GB
Stundensatz Facharbeiter, Dachklempner
Arbeiten, welche nicht in den Positionen er fasst sind und gegen
Nachweis zur Ausführung kom men:
Facharbeiter
Menge: 1,000 Std

**03.06.0020 Stundensatz Meister, Dachklempner**
*** Bedarfsposition ohne GB
Stundensatz Meister, Dachklempner
Nachweis zur Ausführung kom men:
Meister
Menge: 1,000 Std
